# Neues digitales Schließsystem
Angebotsaufforderung (GAEB DA XML 3.3, DA83)
Projekt: 42521
Währung: EUR
Erstellt mit: GXML Toolbox V3.3 R20220330, ORCA AVA 27 27.00.00, 01.07.2026

## I. Umfang der Arbeiten
1. Allgemeine Angaben zur Baustelle:

Die Baumaßnahme befindet sich auf dem Gebäudekomplex der Hochschule Bremerhaven. Die folgende Maßnahme bezieht sich auf die Gebäude B,C,K,L,M,S,T,V,Z,

1.1. Adresse:
Gebäude: K, L, M, S, T, V, Z
Hochschule Bremerhaven
An der Karlstadt 8
27568 Bremerhaven

Gebäude: B
Hochschule Bremerhaven
Bussestraße 24
27570 Bremerhaven

Gebäude: C
Hochschule Bremerhaven
Columbusstraße 21
27568 Bremerhaven

Gebäude: THP (Theodor-Heuss-Platz)
Hochschule Bremerhaven
Theodor-Heuss-Platz 1-3
27568 Bremerhaven

1.2. Gebäude

Die Gebäude auf dem Gebäudekomplex der Hochschule Bremerhaven beinhalten mehrere Laborräume, Werkstätten und auch Unterrichtsräume.
Die Büroräume auf den einzelnen Etagen dienen der Lehrkraft zur Vor- und Nachbereitung möglicher Versuche und Unterrichtseinheiten.

2.0. Beschreibung der Maßnahme

Die oben genannten Gebäude sollen mit einer elektronischen
Schließanlage, virtuell vernetzt ausgestattet werden. Dies
erfolgt durch den Austausch der vorhandenen mechanischen
Schließzylinder gegen neue, elektronische Schließzylinder.

In den Gebäuden befinden sich pro Etage mindestens eine Elektroverteilung zur Versorgung der allgemein Elektroinstallation.

Die Wände, in den Gebäudekomplexen, bestehen überwiegend aus 24-30cm starken Mauerwerk und teilweise aus Betonwänden.

3.0. Umschwenkzeiten

Die Arbeiten sollen Gebäudeweise ausgeführt werden Entsprechende Vorgaben werden seitens des Nutzers und der Bauleitung rechtzeitig bekannt gegeben.
Die Außerbetriebnahme einzelner Schließbereiche, sind mit der Bauleitung, sowie dem zuständigen Haustechniker abzustimmen.

Außerbetriebnahmen sind 48 Stunden vorher schriftlich mitzuteilen.

## II. Vorbemerkungen zum Zutrittskontrollsystem
Vorbemerkungen zum Zutrittskontrollsystem:

Maßgebend für das Angebot, die Ausführung und Abrechnung sind die für die Ausführung von elektronischen Schließsystemen zum Termin der Angebotsabgabe und Ausführung gültigen Vorschriften, Normen und die anerkannten Regeln der Technik.
Zu liefern und einzubauen ist ein digitales Schließ- und Zutrittskontrollsystem. Alle Zylinder, elektronischen Beschläge und Steuereinheiten können über Aktiv-Transponder und RFID Identmedien Karten/Tags betätigt werden. Die Programmierung erfolgt ausschließlich mit der zur Verfügung gestellten Programmierhardware und -software. Für die kritischen Bereiche sind KRITIS/NIS2 Schließungen vorzusehen und diese zusammen mit den aktiven Transpondern, als auch passiven Medien in einer Schließanlagenoberfläche darzustellen.
Durch eine im Vorfeld stattgefundenen Bemusterung der Produkte einiger namenhaften Hersteller, hat die Hochschule Bremerhaven sich für SimonsVoss Technologies GmbH als Leitfabrikat entschieden. Produkte anderer Hersteller sind zugelassen, sofern Sie die Anforderungen des Schließsystems erfüllen und daher mit dem Leitfabrikat als gleichwertig zu setzten sind.
Nebenangebote sind zulässig, müssen aber den Leistungen aus Vorbemerkungen und Vergabekriterien in vollem Umfang entsprechen.
Die Lieferfähigkeit sämtlicher Komponenten des Schließsystems bzw. die Integrierbarkeit der Nachfolgeprodukte und die Softwarepflege sind für mindestens 10 Jahre nach Vertragsabschluss zu garantieren. Ebenso eine fünfjährige Garantie über die gesamte Produktpalette.

Fabrikat der Ausschreibung: Simons Voss - System 3060

Gleichwertigkeit:

Gleichwertige Komponenten dürfen Angeboten werden, sofern diese dem vom Auftraggeber geforderten Anforderungsprofil, gemäß der folgenden Anlagenbeschreibung, entsprechen. Dementsprechend ist die Abgabe mehrerer Hauptangebote zulässig. Der Nachweis der Gleichwertigkeit muss gemäß §13 Abs. 2 VOB/A erbracht werden. Die technische Gleichwertigkeit des Alternativangebotes ist vom Bieter nachzuweisen. Alle Positionen sind mit Typenbezeichnungen und Fabrikationsnummern anzugeben. Eine Bemusterung der Alternativprodukte im Vorfeld ist obligatorisch. Alle Komponenten erfüllen die Anforderungen der elektromagnetischen Verträglichkeit (EMV), sind CE-geprüft und zugelassen.
Die Einzelkomponenten des Systems dürfen nicht an eine spezifische Schließanlage gebunden sein (Anlagenunabhängigkeit). Der Lieferant / Bieter erklärt, dass die Produktionsstätten nach ISO 9001:2000 zertifiziert sind. Entsprechende Zertifikate liegen vor.

Grundlagen zur Wahl des Fabrikates:
Die Auswahlkriterien des Fabrikates wurden im Vorfeld durch die Hochschule Bremerhaven an das elektronische Schließsystem festgelegt.
· Art der elektronischen Schließung
· Art des Berechtigungsmanagements
· Bedienung durch den Nutzer (Verifikation)
· Instandhaltungsaufwendung
· Sicherheit und Datenschutz · Schutz gegen Vandalismus
· Schutz gegen Vandalismus
· Umweltmanagement

Art der elektronischen Schließung
An den Außentüren der Gebäude werden Zutrittsleser mit Vandalismusschutzgehäusen und in den Gebäuden Programmierstationen zum Validieren und Abprogrammieren der Aktiven, sowie Passiven Transpondern eingesetzt. Die Innentüren werden Aufgrund der vorhandene PZ-Vorrüstung ausschließlich mit Elektronischen Zylindern ausgestattet, um schnell und einfach eine Montage, sowie Demontage zu gewährleisten.

Berechtigungsmanagement
Über das Berechtigungsmanagement wird definiert, in welcher Weise die Informationen, welche Transponder welche Türen schließen können, innerhalb des Schließanlagensystems verteilt und gespeichert werden. Aufgrund der unterschiedlichen Bereichen und deren Anforderungen muss im System ein Offline-Betrieb der Zylinder im Innenbereich, sowie Online-Betrieb für die Zutrittsleser im Außenbereich möglich sein. Für die sensiblen Bereiche sind ebenso Doormonitoring-Zylinder mit einer direkten Funkverbindung vorzusehen, dessen Betrieb parallel zu den vorgenannten Arten sein muss.
Somit ergeben sich folgende Parallel-Betriebsvariante in einem System:
Online-Betrieb (Kabel.- und Funknetzwerk)
Virtuelles-Netzwerk
Offline-Betrieb

Aktive oder Passive Transponder Bedienung durch den Nutzer (Verifikation)
Die Verifikation erfolgt bei elektronischen Schließungen über Transponder. Nachfolgend werden die Spezifikationen und Unterschiede in der Handhabung der Transponder dargestellt. Aktive Transponder enthalten einen Speicherchip sowie eine Batterie. Passive Transponder enthalten lediglich einen Speicherchip. Zur Bedienug einer Türe muss ein passiver Transponder direkt vor den Zylinder/Beschlag gehalten werden, sodass dieser erkennen kann, dass ein passiver Transponder eine Verbindung herstellen möchte. Die aktiven Transponder hingegen können aus einer Entfernung von bis zu 30 cm zur Verbindungsherstellung genutzt werden. Die aktiven Transponder haben einen Druckknopf integriert, welcher betätigt wird, um eine Verbindung zur Türe herzustellen. Mit der Wahl des Transpondertyps gehen weitere Entscheidungen einher, die Einfluss auf die von der Hochschule Bremerhaven gestellten Anforderungen an das Schließsystem haben. Siehe hierzu nachfolgende Abschnitte.

Instandhaltung
Bei einem Schließsystem mit passiven Transpondern senden die Schließungen permanent in kurzen Abständen Signale aus, sodass erfasst werden kann, ob sich ein Transponder in der Nähe befindet. Diese Leistung wird durch die Batterie in der Schließung (Zylinder/Beschlag) erbracht. Bei einem Schließsystem mit aktivem Transponder sind sowohl der Zylinder/Beschlag als auch der Transponder in einem Ruhemodus und werden nur durch aktive Kommunikation "aufgeweckt". Nur in diesem Moment erfolgt durch Zylinder/Beschlag und Transponder eine Leistung bzw. Übertragung von Daten. Aufgrund des beschriebenen unterschiedlichen Aufbaus der Transponder, und der damit verbundenen unterschiedliche Kommunikation, variiert die Anzahl der möglichen Öffnungen und Schließungen mit einem Batteriesatz.
Ein auf passiv Transponder basierendes Schließsystem erzieht theoretisch 40.000 bis 100.000 Schließungen. Einige Hersteller von passiven Systemen empfehlen einen jährlichen Batteriewechsel in den Zylindern/Beschlägen. Maximal wird ein notwendiger Batteriewechsel im Rhythmus von zwei Jahren empfohlen. Bei einem aktiven System wird eine Verbindung zwischen Zylinder/Beschlag und Transponder nur dann hergestellt, wenn dies durch manuelles Aktivieren des Transponders gewünscht ist. Mit einem aktiven Transponder im Zusammenspiel mit den Zylinder/Beschlägen können bis zu 300.000 Öffnungen und Schließungen erzielt werden. Dies entspricht einer in der Praxis erprobter Lebensdauer von ca. 5-6 Jahren. Durch die geringeren Wechselzyklen bei dem aktiven System ist der Personalaufwand geringer. Auch die daraus resultierenden Unterhaltskosten sinken deutlich über den Lebenszyklus hinweg. (TCO = Total Cos of Ownership) Aufgrund der limitierten Personalkapazitäten des Schließanlagenmanagements muss Wert daraufgelegt werden, dass die Instandhaltungskosten und der damit einhergehende Personalaufwand geringstmöglich ausfallen. Diese Anforderungen und die dazu erforderliche längere Lebensdauer der Batterien in einem aktiven System erfüllt einzig das System des Herstellers SimonsVoss Technologies GmbH.

Sicherheit und Datenschutz
Aufgrund der Speicherung von personenbezogenen Daten werden hohe Anforderungen an den Datenschutz gestellt. Da die Hochschule Bremerhaven über viele Gebäuden/Räumen verfügt die vertraulichen Daten von hohem Wert verarbeiten ist die Sicherung dieser Daten von hohem Wert. Der Personenkreis, der Zutritt zu diesen Liegenschaften/Räumen erhalten soll, ist zwingend einzuschränken und auch kurzfristig zu ändern. Da in einem passiven Transponder keine Batterie verbaut ist, ist dieser für eine digitale Kommunikation immer ansprechbar. Der passive Transponder ist mit einem festen Code verschlüsselt. Dahingegen kommuniziert ein aktiver Transponder ausschließlich, wenn er betätigt wird, was nur über einen sehr kurzen Moment erfolgt. Bei der Bestätigung wird immer wieder ein neuer Code zur Verschlüsselung des Transponders generiert. Für ein unbefugtes Auslesen steht ein passiver Transponder somit immer zur Verfügung. Aufgrund der eingeschränkten Kommunikation des aktiven Transponders bietet dieser ein höhere Sicherheit bezüglich des Datenschutzes.

Schutz gegen Vandalismus
Die überwiegenden Gebäuden sind öffentlich zugänglich. Die Anforderungen des Schutzes gegen mutwillige Zerstörung ist in Anbetracht des zuvor genannten Abschnittes von hoher Bedeutung. Für die passiven Transponder ist es erforderlich, dass die Elektronik auf der außenliegenden Seite einer Tür installiert ist, sodass zwischen Transponder und Zylinder/Beschlag über eine sehr kurze Strecke eine Verbindung hergestellt werden kann. Bei den aktiven Transpondern kann die Elektronik auf der innenliegenden Seite verbaut werden, da die Verbindung zwischen Transponder und Zylinder/Beschlag über eine größere Distanz erfolgen kann. Die innenliegende Elektronik des aktiven Schließsystems weist dadurch gegenüber Vandalismus einen höheren Schutz auf.
Neben der Möglichkeit der Erkennung des Transponders am Zylinder/Beschlag, ist die Installation von Wandlesegeräten eine weitere Anforderung. Wandlesegeräte sollen an Eingangstüren und barrierefreien Türen bzw. Türen mit elektronischen Türöffnern angebracht werden, sodass außerhalb der regulären Öffnungszeiten ein Eintreten in Gebäuden möglich ist. Die Wandlesegeräte überprüfen die Transponder auf Zutrittsberechtigung. Bei Schließsystemen mit passiven Transpondern müssen diese Wandlesegeräte im Außenbereich angebracht werden, da die Transponder nur wenige Zentimeter zur Leseeinheit überbrücken können. Bei aktiven Transpondern kann die gesamte Leseeinheit im Inneren verbaut werden. Die Reichweite der Wandlesegeräte kann bis zu 80 cm betragen. Somit bietet auch bei den Wandlesegeräten das aktive Schließsystem einen höheren Schutz gegen mutwillige Zerstörung und witterungsbedingten Verschleiß. Die gehandicapten Personen im Rollstuhl, wird im Bereich Inklusion der Zutritt mit einem Funkmodul gewährleistet.
Der Schließplan ist in Zusammenarbeit mit dem Bauherrn und der Bauleitung zu erstellen. Der Entwurf ist erst gültig, wenn er in allen Einzelheiten von der Bauleitung genehmigt und freigegeben ist.
Speichermedien, Backups und Schließanlagenpasswort sind sofort nach Erhalt bzw. Programmierung der Bauleitung bzw. dem Auftraggeber auszuhändigen. Bei Verlust der vorgenannten Sicherungsdaten und Geräte haftet bis zur ordnungsgemäßen Übergabe der Auftragnehmer und danach der Auftraggeber für die gesamten Kosten und Ersatzleistungen

Umweltmanagement
Für die Hochschule Bremerhaven ist die Wertschöpfungskette, das Umweltmanagement und die Kreislaufstrategie für die eingesetzten Elektronikprodukte und den Batterien des ausgewählten System essenziell wichtig. Durch den zuvor genannten Abschnitt Instandhaltung, weißt das aktive System eine erprobte Batterielebenszeit mit handelsüblichen Batterien von ca. 5-6 Jahren, die auf bis zu 12 Jahren ausgeweitet werden können. Bei Zylinder/Beschläge die durch einen aktiven Transponder bedient werden, handelt es sich um ein erprobtes Produkt, was nachweislich über 20 Jahren Abwärtskompatibilität nachweisen kann. Durch diese Eigenschaften wird Wegwerfmentalität entgegengewirkt und hilft so Ressourcen maximal lange und effektiv zu nutzen. Damit der Einfluss auf die Umweltbilanz sowie Ressourcen geringstmöglich ausfällt, sollen aktive Transponder eingesetzt werden.

Begründung Systemauswahl:
Durch die vorgenannte Kreterin ergeben sich für die Hochschule Bremerhaven die Passiv-Transponder für die Studierenden und Aktivtransponder für die Mitarbeiter und zur Erbringung der Inklusion an den gehandicapten Zugängen der Gebäude.
Die Einzelkomponenten des Systems dürfen nicht an eine spezifische Schließanlage gebunden sein (Anlagenunabhängigkeit).
Der Lieferant / Bieter erklärt, dass die Produktionsstätten nach ISO 9001:2000 zertifiziert sind. Entsprechende Zertifikate liegen vor.
Der Schließplan ist in Zusammenarbeit mit dem Bauherrn und der Bauleitung zu erstellen. Der Entwurf ist erst gültig, wenn er in allen Einzelheiten von der Bauleitung genehmigt und freigegeben ist.
Speichermedien, Backups und Schließanlagenpasswort sind sofort nach Erhalt bzw. Programmierung der Bauleitung bzw. dem Auftraggeber auszuhändigen. Bei Verlust der vorgenannten Sicherungsdaten und Geräte haftet bis zur ordnungsgemäßen Übergabe der Auftragnehmer und danach der Auftraggeber für die gesamten Kosten und Ersatzleistungen.

Anlagenbeschreibung

Das angebotene System kann sowohl offline als auch online (vernetzt) betrieben werden. Ein Mischbetrieb (Online- und Offline-Komponenten parallel) ist ebenfalls möglich. Die Vernetzung kann sowohl kabelfrei (über Funk) als auch verkabelt (TCP/IP oder RS485) erfolgen. Alle Komponenten sind über die Verwaltungssoftware zu administrieren und programmieren.
In der Schließanlage müssen die Berechtigungen wahlweise sowohl auf den Schließungen als auch auf den Identmedien hinterlegt werden können.
Das System ermöglicht das virtuelle Vernetzen der elektronischen Schließanlage. Dabei werden an speziellen Buchungsstationen Berechtigungsänderungen und/oder Zeitbudgets auf die Identifikationsmedien geschrieben. Durch den Besitz des aktuelleren Informationsstandes entscheidet das Identmedium über die Berechtigung an einer Schließung. So reagieren die Offline-Komponenten der Schließanlage auf Berechtigungsänderungen auch ohne nachträgliches Programmieren vor Ort.
Im virtuellen Netzwerk wird die Information über verlorene oder gesperrte Identifikationsmedien mittels eines Blacklistverfahrens durch die restlichen Identifikationsmedien an die Systemkomponenten verteilt.
In den offline Schließungen werden mindestens die letzten 3.000 Zutrittsereignisse ohne Datenverlust bei Batteriewechsel oder Spannungsverlust gespeichert. Diese können je nach nutzerspezifischer Einstellung und Wunsch ausgelesen werden.
Die digitalen Schließzylinder entsprechen in Ausführung und Abmessung der DIN EN 18252, der DIN EN 1303 und der DIN EN 15684.
Aufgrund der zu erwartenden und kontinuierlichen Erweiterung der Schließanlage muss die Möglichkeit zur nachträglichen Vernetzung gewährleistet sein. Die Nachrüstung erfolgt dabei ohne Veränderungen der Türen oder Ausbau von Schließkomponenten.
Die Übertragung der Daten beim Identifizierungsvorgang hat kontaktlos, verschleißfrei und verschlüsselt zu erfolgen.
Sicherheitsrelevante Daten müssen End-to-End verschlüsselt sein.
Kommunikation zwischen Schließung und Identifikationsmedium: 125 kHz Leseverfahren (z.B.: EM 4XXX oder HiTag) sind aufgrund nicht ausreichender Verschlüsselungssicherheit ausgeschlossen.
Das in den Schließungen integrierte Batteriewarnsystem für Offline-Anlagen muss so ausgelegt sein, dass ein Nutzer im kritischen Ladezustand durch erzwungene Änderungen der Begehungsgewohnheiten (z.B. Tür kann einen Moment lang nicht geöffnet werden) zur Meldung beim Schließanlagenbetreuer angeregt wird.
Bei nahezu völliger Entladung verbleibt die Schließung in einem Noterhaltungsmodus, in dem eine verkabelungsfreie Notöffnung weiterhin möglich sein muss. Die Notöffnung kann mit einem Programmiergerät oder über das Netzwerk erfolgen, jedoch nur mit vorheriger Freigabe durch den Administrator.
Aus Gründen der Wirtschaftlichkeit muss der Batteriewechsel auch ohne Ausbau der elektronischen Schließkomponente durch den Anwender oder das Personal durchführbar sein. Zur Gewährleistung der Wirtschaftlichkeit müssen handelsübliche Standardbatterien eingesetzt werden.
Der Batteriewechsel bei den Schließkomponenten darf aus Sicherheitsgründen nur mit einem Spezialschlüssel möglich sein.
Personen- und anlagenbezogene Daten werden ausschließlich in der Datenbank der Software gespeichert, passwortgesichert und verschlüsselt. Eine Weitergabe an den Hersteller oder Drittprogramme erfolgt nicht.
Die personenbezogenen Daten innerhalb der Datenbank müssen DSGVO-konform zu administrieren sein.
Aufgrund der zu erwartenden und kontinuierlichen Erweiterung der Schließanlage sind die folgenden Anforderungen zwingend: Die angebotenen elektronischen Schließungen (Zylinder, Türbeschläge, Leser) sind aus Gründen der Nachhaltigkeit mit den Transpondern und Programmiergeräten der jeweils nächsten Generation vollumfänglich bedienbar. Die Verwaltung und Programmierung ist mit künftigen Updates der Standardsoftware gewährleistet.
Für die Systemkomponenten ist eine Abwärtskompatibilität über einen Zeitraum von 10 Jahren gewährleistet. Alternativ darf ein abwärtskompatibles neueres Produkt mit vergleichbaren Funktionsumfang angeboten werden.
Es sind mindestens 5 Referenzen zu benennen, die mit dem angebotenen elektronischen Schließsystem errichtet wurden und in denen >2.500 Stück der angebotenen elektronischen Schließzylinder eingebunden sind.
Zur Sicherstellung der Systemfunktionalität muss der Lieferant / Bieter ein kostenlosen technischen Telefonsupport bereitstellen.

monatliche Kosten/Gebühren:

Etwaig anfallende monatliche Kosten/Gebühren, die beim gewählten System entstehen, müssen
benannt und ausgewiesen werden.

Ein Web basierendes System ist ausdrücklich nicht gewünscht.

## lll. Check-Liste System
Check-Liste System

Aktiv: Es können aktive Transponder mit einer Frequenz unterhalb von 50 kHz an den Schließungen verwendet werden.

Hybrid: Es können sowohl aktive Transponder mit einer Frequenz unterhalb von 50 kHz als auch passive Chipkarten mit einer Frequenz von 13,56 MHz an den Schließungen verwendet werden.

SC: Es können passive Medien (Chipkarten/SmartTags) mit einer Frequenz von 13,56 MHz an den Schließungen verwendet werden.

Gutachten über Verträglichkeit mit Herzschrittmachern in Zusammenspiel mit den aktiven Transpondern liegen vor.

CE Zulassungen liegen vor.

## lV. Systemanforderungen
Systemanforderungen

Client-PC:
- Monitor mind. 48cm (19")
- Bildschirmauflösung mind. 1024x768, empfohlen 1280x1024
- Prozessor: mind. 2,66 GHz mit 2 oder mehr Kernen
- Mind. 4 GB RAM
- Festplattengröße abhängig von der Anlagengröße min. 500 MB
  (während der Installation ca. 1 GB)
- MS Windows 11/10/8.1/8 (Professional), 64 Bit

Server:
- Prozessor: mind. 2,66 GHz mit 2 oder mehr Kernen
- VNHost mind. 4 Kerne, Taktung abhängig von Anzahl Gateways
- Mind. 4 GB RAM
- Festplattengröße: Anwendung ca. 500 MB (währende der Installation ca. 1GB), Datenbank abhängig vom Umfang der verarbeiteten Daten
- MS Windows Server 2019, 2016, 2012(R2)
- .NET Framework bei Nutzung des CommNodeServers mind. 4.0  Serverbasierte Anwendung: Es wird eine Freigabe auf dem ADS-Server für ein Datenbankverzeichnis benötigt
- Virtuelle Umgebungen: VMware VSphere Client Version 5.5.0, VMware ESXi Version 5.5.0, VMware ESXi Version 6.5.0 mit Windows Server 2019

## V. Check-Liste Lieferant / Bieter
Check-Liste Lieferant / Bieter

Der Lieferant / Bieter erklärt, dass die Produktionsstätten nach ISO 9001:2000 zertifiziert sind. Entsprechende Zertifikate liegen vor.

Erweiterte Garantie auf 5 Jahre.

Vom Lieferanten / Bieter wird ein kostenloser technischer Telefonsupport bereitgestellt.

Der Lieferant / Bieter verfügt über eine Online-Bibliothek von häufig gestellten Fragen und den dazugehörigen Antworten (FAQ).

Der Lieferant / Bieter bietet Trainings- und Schulungsmöglichkeiten zum System.

Der Lieferant / Bieter erklärt, dass die Produktionsstätten VdS anerkannte Fertigungsstätten sind. Entsprechende Zertifikate liegen vor.

## Vl. Check-Liste Software
Check-Liste Software

Die Software muss die Möglichkeit zur Stammdatenpflege bieten.

Die Schließkomponenten bleiben auch mit zukünftigen Softwareupdates zu administrieren (Abwärtskompatibilität).

Die Software verfügt über einen standardmäßigen Passwortschutz (Privacy by Default).

Die Software ist eine datenbankgestützte Client/Server-Version.

Die Software speichert alle Daten in verschlüsselter Form.

Die Software verwaltet aktive und passive Medien (Transponder, Chipkarten) im selben Schließplan.

Die Software verwaltet aktive und passive Schließungen (Zylinder, elektronischer Beschlag, Leseeinheit) im selben Schließplan.

Die Software entspricht den sicherheitstechnischen Richtlinien der Fiducia & GAD IT AG.

Die Software besitzt eine flexible Systemtopologie.

Zum Starten der Verwaltungssoftware ist ein Benutzerpasswort notwendig, welches jederzeit veränderbar ist.
Die personenbezogenen Daten innerhalb der Datenbank müssen DSGVO-konform zu administrieren sein.

Die Software bietet die Möglichkeit zur Ausgabe einer tagesaktuellen Anwesenheitsliste.

## Vll. Check-Liste Netzwerk
Check-Liste Netzwerk

Die Übertragung der Daten im Netzwerk muss verschlüsselt erfolgen.

Das Berechtigen und Sperren von Identmedien muss möglich sein ohne die Türen zu begehen.

Die Netzwerktopologie muss sich automatisch mittels Autokonfiguration erstellen lassen. Hierzu verbinden sich die elektrischen Schließzylinder, elektrischen Schaltrelais / Steuereinheiten bzw. elektrischen Türbeschläge automatisch mit den jeweils am besten zu erreichenden Routern im Netzwerk.

## Vlll. Check-Liste Programmiergerät
Check-Liste Programmiergerät

Die Programmierung der Systemkomponenten muss netzunabhängig mit einem mobilen Endgerät möglich sein.

Die Programmierung der Systemkomponenten muss über Funk möglich sein.

Das Programmiergerät kann sowohl Mifare Classic als auch Mifare DESFire Medien programmieren.

Alle passiven Medien und Schließungen können mit dem gleichen Programmiergerät programmiert werden.

Die Programmierung der Systemkomponenten kann mit einem handelsüblichen PC/Notebook zusammen mit dem Programmiergerät vorgenommen werden.

Die Programmierung der Systemkomponenten muss über Funk möglich sein.

Die Programmierung der Systemkomponenten vor Ort kann mit einem handelsüblichen Netbook zusammen mit dem Programmiergerät vorgenommen werden, ohne dass die Produkte ausgebaut werden müssen.

Das Chipkarten Programmiergerät kann Mifare Classic, Mifare Plus und Mifare DESFire Medien programmieren.

## lX. Check-Liste Elektronische Steuereinheit Offline
Check-Liste Elektronische Steuereinheit

Die Steuereinheit verfügt über Anschlüsse für einen internen Kartenleser und mind. zwei externe Kartenleser.

Um einen störungsfreien Betrieb sicherzustellen, müssen die Leser einer Steuereinheit in einer Version verfügbar sein, die im Außenbereich montiert werden kann und mindestens über Schutzklasse IP 65 verfügt.

Um die Sicherheit zu erhöhen, sind an der Außenhaut nur abgesetzte Lesebaugruppen zulässig, welche Berechtigungen auswerten, aber keinen direkten Einfluss auf die Elektronikkomponenten zur Ansteuerung der Aktorik im Innenbereich besitzen.

Die Steuereinheit muss direkt vernetzt werden können. Die Nachrüstung der Direktvernetzung muss ohne Austausch der Steuereinheit durchgeführt werden können, sodass bereits installierte Komponenten ohne großen Mehraufwand in das Netzwerk eingebunden werden können.

Für den geschützten Innenbereich müssen die Auswert- und Leseeinheit einer Steuereinheit im selben Gehäuse platziert sein.

Die Steuereinheit muss eine Anschlussmöglichkeit für eine externe Antenne haben um die Montagereichweite zu erhöhen.

Damit zusätzliche Systeme mit den vorhandenen Identmedien angesteuert werden können, muss die Steuereinheit über eine Omron- und Wiegand-Schnittstelle verfügen, über die die ID eines Identmediums an Fremdsysteme weitergegeben werden kann.

Das System soll Schnittstellen zu Zeitwirtschaftssystemen, Abrechnungssystemen sowie zu Türöffnern, Torantrieben, Möbelschlössern, Schranken etc. zur Verfügung stellen.

## X. Check-Liste Elektronische Steuereinheit Online vernetzt
Check-Liste Elektronische Steuereinheit

Damit die Steuereinheit an schwer zugänglichen Stellen ohne das Verlegen von zusätzlichen Kabeln installiert werden kann, muss die Spannungsversorgung über die vorhandene IT-Infrastruktur laufen. Hierfür muss die Stromversorgung der Steuereinheit über PoE (Power over Ethernet) möglich sein.

Zur Gewährleistung der höchstmöglichen Systemaktualität, müssen die in einem virtuellen Netzwerk an der Buchungsstation (Steuereinheit) angeforderten Berechtigungs- und Konfigurationsänderungen unmittelbar aus der Datenbank der Schließanlagensoftware abgerufen werden. Ein zeitversetzter Upload von Berechtigungs- und Konfigurationsänderungen auf die Buchungsstation (Steuereinheit) ist nicht zulässig.

Es muss möglich sein bis zu 3 externe Leser an dieselbe Steuereinheit anzuschließen.

Damit Personen dazu angehalten sind, ihre Zutrittsinformationen bereits beim Betreten des Objekts zu aktualisieren, muss die Steuereinheit an zentralen Stellen über einen potentialfreien Kontakt Türöffner ansteuern und zeitgleich Berechtigungsänderungen und Zeitbudgetverlängerungen an die Identmedien übertragen können. Darüber hinaus muss es möglich sein, einzelnen Identifikationsmedien das Schalten des potentialfreien Kontaktes zu verwehren.

Die Steuereinheit muss nach angeschlossenen Lesern differenzierte Zutrittsversuche protokollieren und unterschiedliche Zeitgruppen für Zutrittsberechtigungen unterstützen können.

Um eine reibungslose Systembedienung auch für mobilitätseingeschränkte Menschen gewährleisten zu können, muss die Steuereinheit neben passiven RFID-Karten (MIFARE® Classic und MIFARE® DESFire) auch mit aktiven Funktranspondern bedient werden können.

Um den reibungslosen Betrieb in allen Objektbereichen sicherzustellen, müssen die Leser einer Steuereinheit in einer Version verfügbar sein, die im Außenbereich montiert werden kann und mind. Schutzklasse IP 65 erfüllt.

Um die Sicherheit zu erhöhen, sind an der Außenhaut nur abgesetzte Lesebaugruppen zulässig, welche die Informationen des Identmediums weiterleiten, aber keinen direkten Einfluss auf die Elektronikkomponenten zur Ansteuerung der Aktorik im Innenbereich besitzen.

Die Steuereinheit muss über eine Wiegand-Schnittstelle verfügen, welche es ermöglicht, die ID des Identifikationsmediums an ein Drittsystem weiterzuleiten.

Das System soll Schnittstellen zu Zeitwirtschaftssystemen, Abrechnungssystemen sowie zu Türöffnern, Torantrieben, Möbelschlössern, Schranken etc. zur Verfügung stellen.

Die für Sicherheit und Verfügbarkeit des Systems wichtigsten Informationen dürfen auch in Ausnahmesituationen nicht verloren gehen. Hierfür muss die Steuereinheit während einer Unterbrechung der Netzwerkverbindung die Quittierungen von an die Schließungen übertragenen Sperr-IDs zwischenspeichern können. Ebenfalls müssen die Batteriewarnungen der Schließungen, welche durch die Identmedien übertragen werden, in der Steuereinheit zwischengespeichert werden. Nach Wiederherstellung der Netzwerkverbindung müssen diese Informationen rückwirkend an die Schließanlagensoftware übertragen werden.

Es muss sichergestellt werden, dass die Steuereinheit in einer virtuellen Vernetzung auch bei Verlust der Netzwerkverbindung weiterhin die Zeitbudgets der Identmedien verlängern kann. Ebenso müssen die bis zum Verbindungsabbruch verfügbaren Sperr-ID´s an die Identmedien übertragen werden können.

Die Steuereinheit muss mit weiteren Relais-Erweiterungsmodulen verbunden werden können. Durch die Vergabe von Berechtigungen können beliebige Relais geschaltet werden.

Zutrittsberechtigungen können sowohl auf Transpondern als auch den Schließungen gespeichert werden, unabhängig von den Betriebsarten offline, virtuelle Vernetzung oder online.

## Xl. Check-Liste Funktransponder
Checkliste Funktransponder
Der Transponder (Identifikationsmerkmalträger) verfügt über eine eigene Spannungsversorgung um die Uhrzeit der Schließung aktualisieren zu können und um die Batterie der Schließung zu schonen.

Der Transponder (Identifikationsmerkmalträger) verfügt über eine Gültigkeitsdauer (Aktivierung- und/oder Verfallsdatum).

Der Transponder (Identifikationsmerkmalträger) verfügt über eine Öse zur Befestigung an einen Schlüsselring um Verluste zu vermeiden.

Der Transponder (Identifikationsmerkmalträger) erfüllt die Anforderungen der Hinterlegung in Feuerwehrschlüsseldepots nach VDS 2105.

Die Leseentfernung Transponder zu Leser beträgt mindestens 15 cm und maximal 30 cm.

Der Transponder (Identifikationsmerkmalträger) hat die Funktion einer Schalteinheit, so dass er durch ein externes Signal angesteuert werden kann, um einen Leser zu betätigen.

In seiner Stabilität und Haltbarkeit ist der Transponder (Identifikationsmerkmalträger) mit einem Schlüssel vergleichbar. Ein routinemäßiger Austausch wird nicht vor 10 Jahren nötig.

Um diverse Anwendergruppen farblich unterscheiden zu können, wird der Transponder in mindestens 3 verschiedenen Farben angeboten.

Das Gehäuse des Transponders lässt sich bei Bedarf wechseln, ohne dass dieser neuprogrammiert werden muss.

Für eine behindertengerechte Anwendung muss die Einkupplungszeit auch in Abhängigkeit des Identifikationsmediums einstellbar sein.

Dem Transponder kann eine Gültigkeitsdauer (Aktivierung- und/oder Verfallsdatum) zugewiesen werden.

Der Transponder entspricht der Schutzart IP 65.

Der Transponder entspricht der Schutzart IP 66.

## Xll. Check-Liste elektronische aktiv Schließzylinder
Checkliste elektronische aktiv Schließzylinder

Der Standard-Doppelknaufzylinder ist von innen immer mechanisch eingekuppelt.

Für Fluchtsituationen kann der Innenknauf durch einen Sonderknauf nachgerüstet werden, der ein Verschließen von innen ausschließt.

Die Zylinderlängen können mit Spezialwerkzeug vor Ort an geänderte Türsituation angepasst werden.

Die Knäufe sind jederzeit von beiden Seiten zur Montage demontierbar.

Der Leseknauf des Zylinders kann bei Verwendung von Schutzbeschlägen oder Rundlochungen nachträglich mit einer Kernverlängerung nachgerüstet werden.

Das Betätigen des elektronischen Schließzylinders muss zur Vermeidung von Sabotagemöglichkeiten ohne das Einstecken eines Schlüssels oder eines schlüsselähnlichen Gegenstandes erfolgen.

Die sicherheitsrelevanten Elektronikkomponenten befinden sich im Zylinderkern, geschützt hinter einem Bohrschutz nach mindestens DIN EN 15684.

Alle Schließzylinder müssen mit Protokollierung und Zeitzonensteuerung nachrüstbar sein.

Die Schließzylinder müssen für den Einsatz in Antipanikschlössern geeignet sein und erfüllen die Anforderungen der DIN 18252 R1.

Mit den Standardschließzylindern können bei normalem Betrieb mindestens 80.000 Öffnungen durchgeführt werden.

Die Schließzylinder mit zusätzlichem Batterieknauf können bei normalem Betrieb mindestens 250.000 Öffnungen durchführen.

Die Stand-by Zeiten der Batterien betragen bei den Schließzylindern mindestens 10 Jahre.

Der Schließzylinder verfügt über eine Dauer-Auf- und Dauer-Zu-Funktion.

Der Schließzylinder verwaltet standardmäßig mindestens 64.000 Transponder.

Die elektronischen Schließzylinder sind für den Einsatz in feuerhemmenden Türen (T90) zugelassen.

Die Schließzylinder entsprechen den Anforderungen einer VDS-Zertifizierung Klasse BZ.

Der Durchmesser der Innen- und Außenknäufe beträgt nicht mehr als 32 mm.

Die Zylinder können als wetterfeste Halbzylinder nachgerüstet werden.
Die wetterfesten Zylinder entsprechen mindestens den Anforderungen der Klasse IP67 für den ungeschützten Einsatz im Außenbereich.

Die wetterfesten Zylinder entsprechen mindestens den Anforderungen der Klasse IP67 für den ungeschützten Einsatz im Außenbereich.

Die elektronischen Schließzylinder müssen als Messingausführung nachrüstbar sein.

Es muss möglich sein, eine Netzwerkfunktion ohne Ausbau des Zylinders nachzurüsten.

## Xlll. Check-Liste elektronische passiv Schließzylinder
Check-Liste elektronische passiv Schließzylinder

Der Standard-Doppelknaufzylinder ist von innen immer mechanisch eingekuppelt.

Für Fluchtsituationen kann der Innenknauf durch einen Sonderknauf nachgerüstet werden, der ein Verschließen von innen ausschließt.

Die Zylinderlängen können mit Spezialwerkzeug vor Ort an geänderte Türsituation angepasst werden.

Die Knäufe sind jederzeit von beiden Seiten zur Montage demontierbar.

Der Leseknauf des Zylinders kann bei Verwendung von Schutzbeschlägen oder Rundlochungen nachträglich mit einer Kernverlängerung nachgerüstet werden.

Bei Verwendung der Mifare DESFire Technologie ist zwingend Verschlüsselung mit dem EV2 Kryptoprozessor zu verwenden.

Das Betätigen des elektronischen Schließzylinders muss zur Vermeidung von Sabotagemöglichkeiten ohne das Einstecken eines Schlüssels oder eines schlüsselähnlichen Gegenstandes erfolgen.

Alle Schließzylinder müssen mit Protokollierung und Zeitzonensteuerung nachrüstbar sein.

Die Schließzylinder müssen für den Einsatz in Antipanikschlössern geeignet sein und erfüllen die Anforderungen der DIN 18252 R1.

Die Schließzylinder entsprechen den Anforderungen einer VDS-Zertifizierung Klasse BZ.

Die sicherheitsrelevanten Elektronikkomponenten befinden sich im Zylinderkern, geschützt hinter einem Bohrschutz nach mindestens DIN EN 15684.

Mit den Standardschließzylindern können bei normalem Betrieb mindestens 80.000 Öffnungen durchgeführt werden.

Die Stand-by Zeiten der Batterien betragen bei den Schließzylindern mindestens 10 Jahre.

Alle Varianten von Schließzylindern verfügen über die Möglichkeit einer Dauer-Auf- und Dauer-Zu-Funktion.

Der Schließzylinder verwaltet mind. 64.000 Identifikationsmedien.

Der Durchmesser der Innen- und Außenknäufe beträgt nicht mehr als 32 mm.

Die Zylinder können als Halbzylinder nachgerüstet werden.

Die Zylinder können als wetterfeste Halbzylinder nachgerüstet werden.

Die elektronischen Schließzylinder sind von beiden Seiten mit passiven Identifikationsmedien zu bedienen.

Die wetterfesten Zylinder entsprechen mindestens den Anforderungen der Klasse IP67 für den ungeschützten Einsatz im Außenbereich.

Es muss möglich sein, eine Netzwerkfunktion ohne Ausbau des Zylinders nachzurüsten.

## XlV. Check-Liste elektronische hybrid Schließzylinder
Check-Liste elektronische hybrid Schließylinder

Der Standard-Doppelknaufzylinder ist von innen immer mechanisch eingekuppelt.

Für Fluchtsituationen kann der Innenknauf durch einen Sonderknauf nachgerüstet werden, der ein Verschließen von innen ausschließt.

Die Zylinderlängen können mit Spezialwerkzeug vor Ort an geänderte Türsituation angepasst werden.

Die Knäufe sind jederzeit von beiden Seiten zur Montage demontierbar.

Der Leseknauf des Zylinders kann bei Verwendung von Schutzbeschlägen oder Rundlochungen nachträglich mit einer Kernverlängerung nachgerüstet werden.

Die Schließzylinder können mit aktivem Transponder als auch (im Außenknauf) mit Chipkarten Mifare Classic und Mifare DESFire Technologie betätigt werden.

Bei Verwendung der Mifare DESFire Technologie ist zwingend Verschlüsselung mit dem EV2 Kryptoprozessor zu verwenden.

Das Betätigen des elektronischen Schließzylinders muss zur Vermeidung von Sabotagemöglichkeiten ohne das Einstecken eines Schlüssels oder eines schlüsselähnlichen Gegenstandes erfolgen.

Die sicherheitsrelevanten Elektronikkomponenten befinden sich im Zylinderkern, geschützt hinter einem Bohrschutz nach mindestens DIN EN 15684.

Alle Schließzylinder müssen mit Protokollierung und Zeitzonensteuerung nachrüstbar sein.

Die Schließzylinder müssen für den Einsatz in Antipanikschlössern geeignet sein und erfüllen die Anforderungen der DIN 18252 R1.

Die Schließzylinder entsprechen den Anforderungen einer VDS-Zertifizierung Klasse BZ.

Mit den Schließzylindern können bei normalem Betrieb mindestens 80.000 Öffnungen durchgeführt werden.

Die Stand-by Zeiten der Batterien betragen bei den Schließzylindern mindestens 10 Jahre.

Der Schließzylinder verwaltet mind. 64.000 Identifikationsmedien.

Die elektronischen Schließzylinder sind für den Einsatz in feuerhemmenden Türen (T90) zugelassen.

Der Durchmesser der Innen- und Außenknäufe beträgt nicht mehr als 32 mm.

Alle Varianten von Schließzylindern verfügen über eine Dauer-Auf- und Dauer-Zu-Funktion.

Die wetterfesten Zylinder entsprechen mindestens den Anforderungen der Klasse IP67 für den ungeschützten Einsatz im Außenbereich.

Es muss möglich sein, eine Netzwerkfunktion ohne Ausbau des Zylinders nachzurüsten.

## 01 Schließanlage

### Titel 01 Software für eine zentrale Standortverwaltung der virtuell aufgesetzten elektronischen Zutrittskontrolle

#### Bereich 01.01 Software

**01.01.1 Software - Client-Server-System**
Software - Client-Server-System - Multiuser-System (dezentrale Anlagenverwaltung)  - Lokale Installation der Client Software auf bis zu 4 Arbeitsplätzen (erweiterbar) - Sicherer Datenbankbetrieb auf einem leistungsstarken Server (Advantage Database Server) - Verwaltung von Online- und Offline-Komponenten - Verwaltung von Schließanlagen mit bis zu 64.000 Transponder, 64.000 Schließungen, 100 Zeitgruppen  - Ergonomische Dateneingabe durch Funktionsassistenten (z.B. Anlegen einer neuen Tür) - Unterstützung von aktiven und/oder passiven Schließplänen - MIFARE® DESFire, MIFARE® Classic - Direkte Vernetzung via Wavenet - Virtuelle Vernetzung - Verteilung der Berechtigungsinformationen über Gateways auf Identmedien - Vernetzung von beliebig vielen Komponenten - Umfangreiches Berichtswesen - Revisionssichere Protokollierung von Benutzeraktivitäten - Überwachen und Verarbeiten von Netzwerkereignissen, inkl. E-Mail-Benachrichtigung - Zeitgesteuerte Berechtigungen an Schließungen - SmartSurveil: Client zur aufgeräumten Überwachung von Türzuständen bei DoorMonitoring-Komponenten

Artikel: LSM.BUSINESS
oder gleichwertig

Fabrikat: '.........'
Typ: '.........'
Menge: 1,000 Stk

**01.01.2 Software - mobiles Endgerät**
Software - Einfache Programmiersoftware für den Betrieb auf einem mobilen Endgerät  - Tablet/Laptop mit Windows-Betriebssystem - Zur mobilen Programmierung von Schließungen vor Ort  - Die Programmierdaten werden aus der Verwaltungssoftware (z.B. LSM Basic Edition) bereitgestellt - Benutzerabhängige Berechtigungseinstellungen möglich - Auslesen von Batteriezuständen und Fehlermeldungen

Artikel: LSM.MOBILE
oder gleichwertig

Fabrikat: '.........'
Typ: '.........'
Menge: 1,000 Stk

**01.01.3 SIK Freischaltung**
SIK Freischaltung, Software Integration Kit, für LSM Business und LSM Professional, Codesammlung zur Erstellung einer Schnittstelle zu Fremdsystemen mit Hilfe von benutzerdefinierten WCF Diensten, z.B. Personal- und Gebäudemanagement, Zugriff auf Personen, Medien und Berechtigungsobjekte lesend und schreibend

Artikel: LSM.SIK
oder gleichwertig

Fabrikat: '.........'
Typ: '.........'
Menge: 1,000 Stk

#### Bereich 01.02 Hardware

**01.02.1 Programmiergerät Mobil**
Programmiergerät zum Anschluss an einen PC/Laptop über USB-Schnittstelle - Im Lieferumfang enthalten: Programmiergerät, USB-Kabel, Kurzanleitung, 2 integrierte Akkus - Bei Einsatz mit einem PC/Laptop, muss eine SimonsVoss-Schließplan-Software verwendet werden - In Verbindung mit einem Tablet wird zusätzlich die Programmiersoftware LSM Mobile benötigt

Artikel: SMARTCD.MP
oder gleichwertig

Fabrikat: '.........'
Typ: '.........'
Menge: 1,000 Stk

**01.02.2 Programmiergerät zum Anschluss an einen PC/Laptop**
Programmiergerät zum Anschluss an einen PC/Laptop über USB-Schnittstelle.  - Kann mit einem Netbook/Touchbook mit Microsoft Windows auch mobil betrieben werden.  - Im Lieferumfang enthalten: Programmiergerät SmartCD inkl. USB-Kabel, Kurzanleitung - Benötigte Software: Bei Einsatz mit einem PC/Laptop, muss eine SimonsVoss-Schließplan-Software verwendet werden.  - In Verbindung mit einem Netbook /Touchbook wird zusätzlich die Programmiersoftware LSM Mobile benötigt.

Artikel: SMARTCD2.G2
oder gleichwertig

Fabrikat: '.........'
Typ: '.........'
Menge: 2,000 Stk

#### Bereich 01.03 Dienstleistung - Installation und Schulung

**01.03.1 Softwareinstallation & Schulung vor Ort**
Installation der benötigten Softwarepakete in Abstimmung
mit dem Auftraggeber.

Anwenderschulung und
Einweisung für 3 bis 5 Personen
Menge: 2,500 t

### Titel 02 Identmedien - elektronische Transponderschlüssel

**02.1 SmartTag MIFARE**
SmartTag MIFARE®
DESFire® EV3,  ::
8k Speicher,  ::
schwarz/weiß mit SV Logo,  ::

Inhalt: 100 Stück

Artikel: TRA.TAG.DESFIRE8K.100
oder gleichwertig

Fabrikat: '.........'
Typ: '.........'
Menge: 5,000 Stk

**02.2 Transponder 3064**
Transponder 3064
Identmedium im digitalen Schließsystem 3060,  ::
in robustem Gehäuse mit blauem Taster,  ::
Durchmesser 42 mm,  ::
Schutzart IP 65

Artikel: TRA2.G2
oder gleichwertig

Fabrikat: '.........'
Typ: '.........'
Menge: 5,000 Stk

**02.3 Transponder 3064 RFID-Inlay**
Transponder 3064
Identmedium im digitalen Schließsystem 3060,  ::
in robustem Gehäuse mit blauem Taster,  ::
Durchmesser 42 mm,  ::
Schutzart IP 65
Mit zusätzlichem MIFARE® DESFire® EV3 (8k) RFID-Inlay (kundenseitige Programmierung zur Bedienung von Fremdsystemen)

Artikel: TRA2.G2.RFID.DESFIRE8K
oder gleichwertig

Fabrikat: '.........'
Typ: '.........'
Menge: 150,000 Stk

**02.4 Transponder 3064 Schlüsseldepot**
Transponder für G2 Schließanlagen,
der von seinen Abmessungen her geeignet ist, in den Schlüsseldepots der Feuerwehren hinterlegt zu werden.
Der Transponder passt in Rohre mit einem Innendurchmesser von mindestens 33 mm

Artikel: TRA.G2.FSR
oder gleichwertig

Fabrikat: '.........'
Typ: '.........'
Menge: 5,000 Stk

**02.5 Transponder 3064 G2 Schalttransponder**
Wie Transponder 3064 (TRA2.G2)
für G2-Schließanlagen,  ::
als Version Schalttransponder,  ::
mit zwei Anschlussdrähten, um diesen über einen potenzialfreien Kontakt eines externen Gerätes betätigen zu können,  ::
zur Einbindung von Fremdsystemen zur berührungslosen bzw. verkabelungsfreien Ansteuerung von SimonsVoss Schließungen

Artikel: TRA2.G2.SCHALT
oder gleichwertig

Fabrikat: '.........'
Typ: '.........'
Menge: 5,000 Stk

### Titel 03 Haus B

#### Bereich 03.01 Online Zutritts-Aufbuchleser für eine virtuelle Programmierung der vollelektronischen Schließanlage

**03.01.1 Digitales Smartrelais 3063**
SmartRelais 3 Advanced Basiseinheit Controller mit Zutrittskontrolle, Zeitzonensteuerung und Protokollierung - High-Performance-Gateway zur virtuellen Vernetzung - Netzwerkeinbindung über Ethernetanschluss - Schaltung von Relaisausgang nach Betätigung eines berechtigten Identmediums - nach Lesern differenzierte Protokollierung von bis zu 1500 Zutritten (auch bei Netzwerkausfall) - die Protokollierung von Zutritten kann separat abgeschaltet werden - differenzierte Zutrittsberechtigungen der Identmedien durch Zuweisung unterschiedlicher Zeitzonengruppen - Zeitzonengruppen: 100 - Online-Programmierung des Controllers im laufenden Betrieb via Netzwerkanbindung - Anschluss von bis zu drei externen Lesern über Kabel RS485 (nicht im Lieferumfang enthalten) - ein Relaisausgang (verwendbar als Schließer oder Öffner) - serielle Schnittstelle zur Weiterleitung der Transponder-/Karten-ID an Drittsysteme - Anschlussmöglichkeit für Türtaster - zwei digitale Inputs zur Weiterleitung an die LSM (bspw. zum Anschluss eines externen Türkontakts) - Anschlussmöglichkeit für bis zu 15 Relaiserweiterungsmodule (MOD.SOM8) - Unterstützung von Remote-Funktionen über Software: Notfreischaltung, Fernöffnung, Aktivierung, Deaktivierung - Unterstützung Flip-Flop-Modus - Dauer Impulsöffnung programmierbar von 0 bis 25 Sek.  - Unterstützung DHCP
Artikel: SREL3.CTR.ADV.ZK.G2
oder gleichwertig

Fabrikat: '.........'
Typ: '.........'
Menge: 6,000 Stk

**03.01.2 Externer Leser Innenbereich**
Externer Leser in grauem Gehäuse und Signalisierung mit drei LEDs zur Front zur Montage im nicht gesicherten Bereich - Hybridleser zur Bedienung des SREL3 Advanced mit aktiven SimonsVoss Transponder und passiven RFID Identmedien (MIFARE®) - Unterstützte Kartentemplates: MIFARE Classic® und MIFARE DESFire® EV1/EV2 - Anschluss an SmartRelais 3 Advanced Basiseinheit Controller über Kabel RS485 (nicht im Lieferumfang enthalten) - Leitungsempfehlung Cat5 geschirmt, Leitungslänge bis zu 150m - Kombinierbar mit Anti-Vandalismus-Schutzgehäuse - optische Signalisierung von Zutrittberechtigung, Datenübertragung und Ablehnung durch LED (grün, gelb, rot) sowie akustische Signalisierung  - Spannungsversorgung über Steuereinheit, alternativ über externes Netzteil
Artikel: SREL3.EXT2.G2.GY
oder gleichwertig

Fabrikat: '.........'
Typ: '.........'
Menge: 1,000 Stk

**03.01.3 Externer Leser Außenbereich**
Externer Leser in grauem Gehäuse und Signalisierung mit drei LEDs zur Front mit Vandalismusschutzrahmen inkl. Bodenplatte zur Montage im nicht gesicherten Bereich wetterfeste Version inkl. Anschlusskabel (ca. 1 m lang) - Hybridleser zur Bedienung des SREL3 Advanced mit aktiven SimonsVoss Transponder und passiven RFID Identmedien (MIFARE®) - Unterstützte Kartentemplates: MIFARE Classic® und MIFARE DESFire® EV1/EV2 - Anschluss an SmartRelais 3 Advanced Basiseinheit Controller über Kabel RS485 (nicht im Lieferumfang enthalten) - Leitungsempfehlung Cat5 geschirmt, Leitungslänge bis zu 150m - Kombinierbar mit Anti-Vandalismus-Schutzgehäuse - optische Signalisierung von Zutrittberechtigung, Datenübertragung und Ablehnung durch LED (grün, gelb, rot) sowie akustische Signalisierung  - Spannungsversorgung über Steuereinheit, alternativ über externes Netzteil
Artikel: SREL3.EXT2.G2.GY.WP.COVER
oder gleichwertig

Fabrikat: '.........'
Typ: '.........'
Menge: 5,000 Stk

#### Bereich 03.02 Vollelektronische Schließzylinder

**03.02.1 Digital Zylinder AX Innenseite fest eingekuppelt**
Digitaler Europrofil Doppelknaufzylinder AX - Comfort, Innenseite ist fest eingekuppelt, Längenmodular, Edelstahlknäufe demontierbar, integrierter Bohrschutz (Angriffswiderstand: Klasse D nach DIN EN 15684). Aufpreis für Baulänge 60 mm (30-30). Aufpreis für Hybrid-Technologie für aktive SimonsVoss-Transponder und passive RFID Identmedien (MIFARE®). Aufpreis für Version mit Zutrittskontrolle, Zeitzonensteuerung und Protokollierung

Artikel: SV-Z5.EU.CO.30-30.AM.G2.ZK
oder gleichwertig

Fabrikat: '.........'
Typ: '.........'
Menge: 131,000 Stk

**03.02.2 Digital Zylinder AX beidseitig freidrehend und lesend**
Digitaler Europrofil Doppelknaufzylinder AX - Freidrehend, beidseitig freidrehend und lesend, Längenmodular, Edelstahlknäufe demontierbar, integrierter Bohrschutz (Angriffswiderstand: Klasse D nach DIN EN 15684). Aufpreis für Baulänge 60 mm (30-30). Aufpreis für Hybrid-Technologie für aktive SimonsVoss-Transponder und passive RFID Identmedien (MIFARE®). Aufpreis für Version mit Zutrittskontrolle, Zeitzonensteuerung und Protokollierung
Artikel: SV-Z5.EU.FD.30-30.AM.G2.ZK
oder gleichwertig

Fabrikat: '.........'
Typ: '.........'
Menge: 10,000 Stk

**03.02.3 Aufpreis für Baulänge 65 mm**
Aufpreis für Baulänge 65 mm (30-35)
passend für die zuvor benannten Zylinder.

Artikel: (L)65mm
oder gleichwertig

Fabrikat: '.........'
Typ: '.........'
Menge: 45,000 Stk

**03.02.4 Aufpreis für Baulängen von 70 mm bis 80 mm**
Aufpreis für Baulängen von 70 mm bis 80 mm (z.B. 30-40)
passend für die zuvor benannten Zylinder.

Artikel: (L)80mm
oder gleichwertig

Fabrikat: '.........'
Typ: '.........'
Menge: 20,000 Stk

**03.02.5 Aufpreis für Baulängen von 85 mm bis 100 mm**
Aufpreis für Baulängen von 85 mm bis 100 mm (z.B. 40-45)
passend für die zuvor benannten Zylinder.

Artikel: (L)100mm
oder gleichwertig

Fabrikat: '.........'
Typ: '.........'
Menge: 3,000 Stk

**03.02.6 Aufpreis für Baulängen von über 100 mm**
Aufpreis für Gesamtlänge über 100 mm bis 120 mm (z.B. 50-55) (max. 90 mm auf einer Seite)
passend für die zuvor benannten Zylinder.

Artikel: (L)120mm
oder gleichwertig

Fabrikat: '.........'
Typ: '.........'
Menge: 2,000 Stk

**03.02.7 Aufpreis für wetterfeste Version**
Aufpreis für wetterfeste Version
Schutzart IP 67
geeignet für Einbau im Außenbereich
passend für die zuvor benannten Zylinder.

Artikel: WP
oder gleichwertig

Fabrikat: '.........'
Typ: '.........'
Menge: 5,000 Stk

**03.02.8 Escape-Innenknauf für Fluchtsituationen**
Escape-Innenknauf für Fluchtsituationen,
für Comfort- Zylinder zur Nachrüstung,
Verriegelung von innen nicht möglich,
mit  einstellbarer Drehrichtung rechts/links
passend für die zuvor benannten Zylinder.

Artikel: SV-Z5.TT.EC
oder gleichwertig

Fabrikat: '.........'
Typ: '.........'
Menge: 5,000 Stk

**03.02.9 Kernziehschutzadapter**
Kernrohrverlängerung/Kernziehschutzadapter für Außenseite, Verlängerung 8 mm, bei Verwendung von Schutzbeschlägen mit Kernziehschutzausrüstung
Menge: 5,000 Stk

#### Bereich 03.03 Dienstleistung - Installation und Einweisung

**03.03.1 Installation der Leser und Smartrelais**
Installation und Inbetriebnahmen des elektronischen
Schließ-,Zutrittskontroll- oder Zeitmanagementsystems
Menge: 12,000 Stk

**03.03.2 Demontage Mechanikzylinder / Montage Elektronikzylinder**
Montagearbeiten Schließanlage: Demontage des
mechanischen Schließzylinders mittels vorhandenen
Schlüssels und anschließender Montage des neuen
elektronischen Schließzylinders
inkl. Zylinderanpassung, Umbau und Programmierung
vor Ort
Menge: 144,000 Stk

### Titel 04 Haus C

#### Bereich 04.01 Online Zutritts-Aufbuchleser für eine virtuelle Programmierung der vollelektronischen Schließanlage

**04.01.1 Digitales Smartrelais 3063**
SmartRelais 3 Advanced Basiseinheit Controller mit Zutrittskontrolle, Zeitzonensteuerung und Protokollierung - High-Performance-Gateway zur virtuellen Vernetzung - Netzwerkeinbindung über Ethernetanschluss - Schaltung von Relaisausgang nach Betätigung eines berechtigten Identmediums - nach Lesern differenzierte Protokollierung von bis zu 1500 Zutritten (auch bei Netzwerkausfall) - die Protokollierung von Zutritten kann separat abgeschaltet werden - differenzierte Zutrittsberechtigungen der Identmedien durch Zuweisung unterschiedlicher Zeitzonengruppen - Zeitzonengruppen: 100 - Online-Programmierung des Controllers im laufenden Betrieb via Netzwerkanbindung - Anschluss von bis zu drei externen Lesern über Kabel RS485 (nicht im Lieferumfang enthalten) - ein Relaisausgang (verwendbar als Schließer oder Öffner) - serielle Schnittstelle zur Weiterleitung der Transponder-/Karten-ID an Drittsysteme - Anschlussmöglichkeit für Türtaster - zwei digitale Inputs zur Weiterleitung an die LSM (bspw. zum Anschluss eines externen Türkontakts) - Anschlussmöglichkeit für bis zu 15 Relaiserweiterungsmodule (MOD.SOM8) - Unterstützung von Remote-Funktionen über Software: Notfreischaltung, Fernöffnung, Aktivierung, Deaktivierung - Unterstützung Flip-Flop-Modus - Dauer Impulsöffnung programmierbar von 0 bis 25 Sek.  - Unterstützung DHCP
Artikel: SREL3.CTR.ADV.ZK.G2
oder gleichwertig

Fabrikat: '.........'
Typ: '.........'
Menge: 3,000 Stk

**04.01.2 Externer Leser Innenbereich**
Externer Leser in grauem Gehäuse und Signalisierung mit drei LEDs zur Front zur Montage im nicht gesicherten Bereich - Hybridleser zur Bedienung des SREL3 Advanced mit aktiven SimonsVoss Transponder und passiven RFID Identmedien (MIFARE®) - Unterstützte Kartentemplates: MIFARE Classic® und MIFARE DESFire® EV1/EV2 - Anschluss an SmartRelais 3 Advanced Basiseinheit Controller über Kabel RS485 (nicht im Lieferumfang enthalten) - Leitungsempfehlung Cat5 geschirmt, Leitungslänge bis zu 150m - Kombinierbar mit Anti-Vandalismus-Schutzgehäuse - optische Signalisierung von Zutrittberechtigung, Datenübertragung und Ablehnung durch LED (grün, gelb, rot) sowie akustische Signalisierung  - Spannungsversorgung über Steuereinheit, alternativ über externes Netzteil
Artikel: SREL3.EXT2.G2.GY
oder gleichwertig

Fabrikat: '.........'
Typ: '.........'
Menge: 1,000 Stk

**04.01.3 Externer Leser Außenbereich**
Externer Leser in grauem Gehäuse und Signalisierung mit drei LEDs zur Front mit Vandalismusschutzrahmen inkl. Bodenplatte zur Montage im nicht gesicherten Bereich wetterfeste Version inkl. Anschlusskabel (ca. 1 m lang) - Hybridleser zur Bedienung des SREL3 Advanced mit aktiven SimonsVoss Transponder und passiven RFID Identmedien (MIFARE®) - Unterstützte Kartentemplates: MIFARE Classic® und MIFARE DESFire® EV1/EV2 - Anschluss an SmartRelais 3 Advanced Basiseinheit Controller über Kabel RS485 (nicht im Lieferumfang enthalten) - Leitungsempfehlung Cat5 geschirmt, Leitungslänge bis zu 150m - Kombinierbar mit Anti-Vandalismus-Schutzgehäuse - optische Signalisierung von Zutrittberechtigung, Datenübertragung und Ablehnung durch LED (grün, gelb, rot) sowie akustische Signalisierung  - Spannungsversorgung über Steuereinheit, alternativ über externes Netzteil
Artikel: SREL3.EXT2.G2.GY.WP.COVER
oder gleichwertig

Fabrikat: '.........'
Typ: '.........'
Menge: 2,000 Stk

#### Bereich 04.02 Vollelektronische Schließzylinder

**04.02.1 Digital Zylinder AX Innenseite fest eingekuppelt**
Digitaler Europrofil Doppelknaufzylinder AX - Comfort, Innenseite ist fest eingekuppelt, Längenmodular, Edelstahlknäufe demontierbar, integrierter Bohrschutz (Angriffswiderstand: Klasse D nach DIN EN 15684). Aufpreis für Baulänge 60 mm (30-30). Aufpreis für Hybrid-Technologie für aktive SimonsVoss-Transponder und passive RFID Identmedien (MIFARE®). Aufpreis für Version mit Zutrittskontrolle, Zeitzonensteuerung und Protokollierung

Artikel: SV-Z5.EU.CO.30-30.AM.G2.ZK
oder gleichwertig

Fabrikat: '.........'
Typ: '.........'
Menge: 136,000 Stk

**04.02.2 Digital Zylinder AX beidseitig freidrehend und lesend**
Digitaler Europrofil Doppelknaufzylinder AX - Freidrehend, beidseitig freidrehend und lesend, Längenmodular, Edelstahlknäufe demontierbar, integrierter Bohrschutz (Angriffswiderstand: Klasse D nach DIN EN 15684). Aufpreis für Baulänge 60 mm (30-30). Aufpreis für Hybrid-Technologie für aktive SimonsVoss-Transponder und passive RFID Identmedien (MIFARE®). Aufpreis für Version mit Zutrittskontrolle, Zeitzonensteuerung und Protokollierung
Artikel: SV-Z5.EU.FD.30-30.AM.G2.ZK
oder gleichwertig

Fabrikat: '.........'
Typ: '.........'
Menge: 10,000 Stk

**04.02.3 Aufpreis für Baulänge 65 mm**
Aufpreis für Baulänge 65 mm (30-35)
passend für die zuvor benannten Zylinder.

Artikel: (L)65mm
oder gleichwertig

Fabrikat: '.........'
Typ: '.........'
Menge: 65,000 Stk

**04.02.4 Aufpreis für Baulängen von 70 mm bis 80 mm**
Aufpreis für Baulängen von 70 mm bis 80 mm (z.B. 30-40)
passend für die zuvor benannten Zylinder.

Artikel: (L)80mm
oder gleichwertig

Fabrikat: '.........'
Typ: '.........'
Menge: 30,000 Stk

**04.02.5 Aufpreis für Baulängen von 85 mm bis 100 mm**
Aufpreis für Baulängen von 85 mm bis 100 mm (z.B. 40-45)
passend für die zuvor benannten Zylinder.

Artikel: (L)100mm
oder gleichwertig

Fabrikat: '.........'
Typ: '.........'
Menge: 3,000 Stk

**04.02.6 Aufpreis für Baulängen von über 100 mm**
Aufpreis für Gesamtlänge über 100 mm bis 120 mm (z.B. 50-55) (max. 90 mm auf einer Seite)
passend für die zuvor benannten Zylinder.

Artikel: (L)120mm
oder gleichwertig

Fabrikat: '.........'
Typ: '.........'
Menge: 2,000 Stk

**04.02.7 Aufpreis für wetterfeste Version**
Aufpreis für wetterfeste Version
Schutzart IP 67
geeignet für Einbau im Außenbereich
passend für die zuvor benannten Zylinder.

Artikel: WP
oder gleichwertig

Fabrikat: '.........'
Typ: '.........'
Menge: 14,000 Stk

**04.02.8 Escape-Innenknauf für Fluchtsituationen**
Escape-Innenknauf für Fluchtsituationen,
für Comfort- Zylinder zur Nachrüstung,
Verriegelung von innen nicht möglich,
mit  einstellbarer Drehrichtung rechts/links
passend für die zuvor benannten Zylinder.

Artikel: SV-Z5.TT.EC
oder gleichwertig

Fabrikat: '.........'
Typ: '.........'
Menge: 5,000 Stk

**04.02.9 Kernziehschutzadapter**
Kernrohrverlängerung/Kernziehschutzadapter für Außenseite, Verlängerung 8 mm, bei Verwendung von Schutzbeschlägen mit Kernziehschutzausrüstung
Menge: 15,000 Stk

#### Bereich 04.03 Dienstleistung - Installation und Einweisung

**04.03.1 Installation der Leser und Smartrelais**
Installation und Inbetriebnahmen des elektronischen
Schließ-,Zutrittskontroll- oder Zeitmanagementsystems
Menge: 6,000 Stk

**04.03.2 Demontage Mechanikzylinder / Montage Elektronikzylinder**
Montagearbeiten Schließanlage: Demontage des
mechanischen Schließzylinders mittels vorhandenen
Schlüssels und anschließender Montage des neuen
elektronischen Schließzylinders
inkl. Zylinderanpassung, Umbau und Programmierung
vor Ort
Menge: 151,000 Stk

### Titel 05 Haus K

#### Bereich 05.01 Online Zutritts-Aufbuchleser für eine virtuelle Programmierung der vollelektronischen Schließanlage

**05.01.1 Digitales Smartrelais 3063**
SmartRelais 3 Advanced Basiseinheit Controller mit Zutrittskontrolle, Zeitzonensteuerung und Protokollierung - High-Performance-Gateway zur virtuellen Vernetzung - Netzwerkeinbindung über Ethernetanschluss - Schaltung von Relaisausgang nach Betätigung eines berechtigten Identmediums - nach Lesern differenzierte Protokollierung von bis zu 1500 Zutritten (auch bei Netzwerkausfall) - die Protokollierung von Zutritten kann separat abgeschaltet werden - differenzierte Zutrittsberechtigungen der Identmedien durch Zuweisung unterschiedlicher Zeitzonengruppen - Zeitzonengruppen: 100 - Online-Programmierung des Controllers im laufenden Betrieb via Netzwerkanbindung - Anschluss von bis zu drei externen Lesern über Kabel RS485 (nicht im Lieferumfang enthalten) - ein Relaisausgang (verwendbar als Schließer oder Öffner) - serielle Schnittstelle zur Weiterleitung der Transponder-/Karten-ID an Drittsysteme - Anschlussmöglichkeit für Türtaster - zwei digitale Inputs zur Weiterleitung an die LSM (bspw. zum Anschluss eines externen Türkontakts) - Anschlussmöglichkeit für bis zu 15 Relaiserweiterungsmodule (MOD.SOM8) - Unterstützung von Remote-Funktionen über Software: Notfreischaltung, Fernöffnung, Aktivierung, Deaktivierung - Unterstützung Flip-Flop-Modus - Dauer Impulsöffnung programmierbar von 0 bis 25 Sek.  - Unterstützung DHCP
Artikel: SREL3.CTR.ADV.ZK.G2
oder gleichwertig

Fabrikat: '.........'
Typ: '.........'
Menge: 4,000 Stk

**05.01.2 Externer Leser Innenbereich**
Externer Leser in grauem Gehäuse und Signalisierung mit drei LEDs zur Front zur Montage im nicht gesicherten Bereich - Hybridleser zur Bedienung des SREL3 Advanced mit aktiven SimonsVoss Transponder und passiven RFID Identmedien (MIFARE®) - Unterstützte Kartentemplates: MIFARE Classic® und MIFARE DESFire® EV1/EV2 - Anschluss an SmartRelais 3 Advanced Basiseinheit Controller über Kabel RS485 (nicht im Lieferumfang enthalten) - Leitungsempfehlung Cat5 geschirmt, Leitungslänge bis zu 150m - Kombinierbar mit Anti-Vandalismus-Schutzgehäuse - optische Signalisierung von Zutrittberechtigung, Datenübertragung und Ablehnung durch LED (grün, gelb, rot) sowie akustische Signalisierung  - Spannungsversorgung über Steuereinheit, alternativ über externes Netzteil
Artikel: SREL3.EXT2.G2.GY
oder gleichwertig

Fabrikat: '.........'
Typ: '.........'
Menge: 2,000 Stk

**05.01.3 Externer Leser Außenbereich**
Externer Leser in grauem Gehäuse und Signalisierung mit drei LEDs zur Front mit Vandalismusschutzrahmen inkl. Bodenplatte zur Montage im nicht gesicherten Bereich wetterfeste Version inkl. Anschlusskabel (ca. 1 m lang) - Hybridleser zur Bedienung des SREL3 Advanced mit aktiven SimonsVoss Transponder und passiven RFID Identmedien (MIFARE®) - Unterstützte Kartentemplates: MIFARE Classic® und MIFARE DESFire® EV1/EV2 - Anschluss an SmartRelais 3 Advanced Basiseinheit Controller über Kabel RS485 (nicht im Lieferumfang enthalten) - Leitungsempfehlung Cat5 geschirmt, Leitungslänge bis zu 150m - Kombinierbar mit Anti-Vandalismus-Schutzgehäuse - optische Signalisierung von Zutrittberechtigung, Datenübertragung und Ablehnung durch LED (grün, gelb, rot) sowie akustische Signalisierung  - Spannungsversorgung über Steuereinheit, alternativ über externes Netzteil
Artikel: SREL3.EXT2.G2.GY.WP.COVER
oder gleichwertig

Fabrikat: '.........'
Typ: '.........'
Menge: 4,000 Stk

#### Bereich 05.02 Vollelektronische Schließzylinder

**05.02.1 Digital Zylinder AX Innenseite fest eingekuppelt**
Digitaler Europrofil Doppelknaufzylinder AX - Comfort, Innenseite ist fest eingekuppelt, Längenmodular, Edelstahlknäufe demontierbar, integrierter Bohrschutz (Angriffswiderstand: Klasse D nach DIN EN 15684). Aufpreis für Baulänge 60 mm (30-30). Aufpreis für Hybrid-Technologie für aktive SimonsVoss-Transponder und passive RFID Identmedien (MIFARE®). Aufpreis für Version mit Zutrittskontrolle, Zeitzonensteuerung und Protokollierung

Artikel: SV-Z5.EU.CO.30-30.AM.G2.ZK
oder gleichwertig

Fabrikat: '.........'
Typ: '.........'
Menge: 180,000 Stk

**05.02.2 Digital Zylinder AX beidseitig freidrehend und lesend**
Digitaler Europrofil Doppelknaufzylinder AX - Freidrehend, beidseitig freidrehend und lesend, Längenmodular, Edelstahlknäufe demontierbar, integrierter Bohrschutz (Angriffswiderstand: Klasse D nach DIN EN 15684). Aufpreis für Baulänge 60 mm (30-30). Aufpreis für Hybrid-Technologie für aktive SimonsVoss-Transponder und passive RFID Identmedien (MIFARE®). Aufpreis für Version mit Zutrittskontrolle, Zeitzonensteuerung und Protokollierung
Artikel: SV-Z5.EU.FD.30-30.AM.G2.ZK
oder gleichwertig

Fabrikat: '.........'
Typ: '.........'
Menge: 10,000 Stk

**05.02.3 Aufpreis für Baulänge 65 mm**
Aufpreis für Baulänge 65 mm (30-35)
passend für die zuvor benannten Zylinder.

Artikel: (L)65mm
oder gleichwertig

Fabrikat: '.........'
Typ: '.........'
Menge: 45,000 Stk

**05.02.4 Aufpreis für Baulängen von 70 mm bis 80 mm**
Aufpreis für Baulängen von 70 mm bis 80 mm (z.B. 30-40)
passend für die zuvor benannten Zylinder.

Artikel: (L)80mm
oder gleichwertig

Fabrikat: '.........'
Typ: '.........'
Menge: 20,000 Stk

**05.02.5 Aufpreis für Baulängen von 85 mm bis 100 mm**
Aufpreis für Baulängen von 85 mm bis 100 mm (z.B. 40-45)
passend für die zuvor benannten Zylinder.

Artikel: (L)100mm
oder gleichwertig

Fabrikat: '.........'
Typ: '.........'
Menge: 3,000 Stk

**05.02.6 Aufpreis für Baulängen von über 100 mm**
Aufpreis für Gesamtlänge über 100 mm bis 120 mm (z.B. 50-55) (max. 90 mm auf einer Seite)
passend für die zuvor benannten Zylinder.

Artikel: (L)120mm
oder gleichwertig

Fabrikat: '.........'
Typ: '.........'
Menge: 2,000 Stk

**05.02.7 Aufpreis für wetterfeste Version**
Aufpreis für wetterfeste Version
Schutzart IP 67
geeignet für Einbau im Außenbereich
passend für die zuvor benannten Zylinder.

Artikel: WP
oder gleichwertig

Fabrikat: '.........'
Typ: '.........'
Menge: 32,000 Stk

**05.02.8 Escape-Innenknauf für Fluchtsituationen**
Escape-Innenknauf für Fluchtsituationen,
für Comfort- Zylinder zur Nachrüstung,
Verriegelung von innen nicht möglich,
mit  einstellbarer Drehrichtung rechts/links
passend für die zuvor benannten Zylinder.

Artikel: SV-Z5.TT.EC
oder gleichwertig

Fabrikat: '.........'
Typ: '.........'
Menge: 5,000 Stk

**05.02.9 Kernziehschutzadapter**
Kernrohrverlängerung/Kernziehschutzadapter für Außenseite, Verlängerung 8 mm, bei Verwendung von Schutzbeschlägen mit Kernziehschutzausrüstung
Menge: 20,000 Stk

#### Bereich 05.03 Dienstleistung - Installation und Einweisung

**05.03.1 Installation der Leser und Smartrelais**
Installation und Inbetriebnahmen des elektronischen
Schließ-,Zutrittskontroll- oder Zeitmanagementsystems
Menge: 10,000 Stk

**05.03.2 Demontage Mechanikzylinder / Montage Elektronikzylinder**
Montagearbeiten Schließanlage: Demontage des
mechanischen Schließzylinders mittels vorhandenen
Schlüssels und anschließender Montage des neuen
elektronischen Schließzylinders
inkl. Zylinderanpassung, Umbau und Programmierung
vor Ort
Menge: 193,000 Stk

### Titel 06 Haus L

#### Bereich 06.01 Online Zutritts-Aufbuchleser für eine virtuelle Programmierung der vollelektronischen Schließanlage

**06.01.1 Digitales Smartrelais 3063**
SmartRelais 3 Advanced Basiseinheit Controller mit Zutrittskontrolle, Zeitzonensteuerung und Protokollierung - High-Performance-Gateway zur virtuellen Vernetzung - Netzwerkeinbindung über Ethernetanschluss - Schaltung von Relaisausgang nach Betätigung eines berechtigten Identmediums - nach Lesern differenzierte Protokollierung von bis zu 1500 Zutritten (auch bei Netzwerkausfall) - die Protokollierung von Zutritten kann separat abgeschaltet werden - differenzierte Zutrittsberechtigungen der Identmedien durch Zuweisung unterschiedlicher Zeitzonengruppen - Zeitzonengruppen: 100 - Online-Programmierung des Controllers im laufenden Betrieb via Netzwerkanbindung - Anschluss von bis zu drei externen Lesern über Kabel RS485 (nicht im Lieferumfang enthalten) - ein Relaisausgang (verwendbar als Schließer oder Öffner) - serielle Schnittstelle zur Weiterleitung der Transponder-/Karten-ID an Drittsysteme - Anschlussmöglichkeit für Türtaster - zwei digitale Inputs zur Weiterleitung an die LSM (bspw. zum Anschluss eines externen Türkontakts) - Anschlussmöglichkeit für bis zu 15 Relaiserweiterungsmodule (MOD.SOM8) - Unterstützung von Remote-Funktionen über Software: Notfreischaltung, Fernöffnung, Aktivierung, Deaktivierung - Unterstützung Flip-Flop-Modus - Dauer Impulsöffnung programmierbar von 0 bis 25 Sek.  - Unterstützung DHCP
Artikel: SREL3.CTR.ADV.ZK.G2
oder gleichwertig

Fabrikat: '.........'
Typ: '.........'
Menge: 5,000 Stk

**06.01.2 Externer Leser Innenbereich**
Externer Leser in grauem Gehäuse und Signalisierung mit drei LEDs zur Front zur Montage im nicht gesicherten Bereich - Hybridleser zur Bedienung des SREL3 Advanced mit aktiven SimonsVoss Transponder und passiven RFID Identmedien (MIFARE®) - Unterstützte Kartentemplates: MIFARE Classic® und MIFARE DESFire® EV1/EV2 - Anschluss an SmartRelais 3 Advanced Basiseinheit Controller über Kabel RS485 (nicht im Lieferumfang enthalten) - Leitungsempfehlung Cat5 geschirmt, Leitungslänge bis zu 150m - Kombinierbar mit Anti-Vandalismus-Schutzgehäuse - optische Signalisierung von Zutrittberechtigung, Datenübertragung und Ablehnung durch LED (grün, gelb, rot) sowie akustische Signalisierung  - Spannungsversorgung über Steuereinheit, alternativ über externes Netzteil
Artikel: SREL3.EXT2.G2.GY
oder gleichwertig

Fabrikat: '.........'
Typ: '.........'
Menge: 1,000 Stk

**06.01.3 Externer Leser Außenbereich**
Externer Leser in grauem Gehäuse und Signalisierung mit drei LEDs zur Front mit Vandalismusschutzrahmen inkl. Bodenplatte zur Montage im nicht gesicherten Bereich wetterfeste Version inkl. Anschlusskabel (ca. 1 m lang) - Hybridleser zur Bedienung des SREL3 Advanced mit aktiven SimonsVoss Transponder und passiven RFID Identmedien (MIFARE®) - Unterstützte Kartentemplates: MIFARE Classic® und MIFARE DESFire® EV1/EV2 - Anschluss an SmartRelais 3 Advanced Basiseinheit Controller über Kabel RS485 (nicht im Lieferumfang enthalten) - Leitungsempfehlung Cat5 geschirmt, Leitungslänge bis zu 150m - Kombinierbar mit Anti-Vandalismus-Schutzgehäuse - optische Signalisierung von Zutrittberechtigung, Datenübertragung und Ablehnung durch LED (grün, gelb, rot) sowie akustische Signalisierung  - Spannungsversorgung über Steuereinheit, alternativ über externes Netzteil
Artikel: SREL3.EXT2.G2.GY.WP.COVER
oder gleichwertig

Fabrikat: '.........'
Typ: '.........'
Menge: 4,000 Stk

#### Bereich 06.02 Vollelektronische Schließzylinder

**06.02.1 Digital Zylinder AX Innenseite fest eingekuppelt**
Digitaler Europrofil Doppelknaufzylinder AX - Comfort, Innenseite ist fest eingekuppelt, Längenmodular, Edelstahlknäufe demontierbar, integrierter Bohrschutz (Angriffswiderstand: Klasse D nach DIN EN 15684). Aufpreis für Baulänge 60 mm (30-30). Aufpreis für Hybrid-Technologie für aktive SimonsVoss-Transponder und passive RFID Identmedien (MIFARE®). Aufpreis für Version mit Zutrittskontrolle, Zeitzonensteuerung und Protokollierung

Artikel: SV-Z5.EU.CO.30-30.AM.G2.ZK
oder gleichwertig

Fabrikat: '.........'
Typ: '.........'
Menge: 48,000 Stk

**06.02.2 Digital Zylinder AX beidseitig freidrehend und lesend**
Digitaler Europrofil Doppelknaufzylinder AX - Freidrehend, beidseitig freidrehend und lesend, Längenmodular, Edelstahlknäufe demontierbar, integrierter Bohrschutz (Angriffswiderstand: Klasse D nach DIN EN 15684). Aufpreis für Baulänge 60 mm (30-30). Aufpreis für Hybrid-Technologie für aktive SimonsVoss-Transponder und passive RFID Identmedien (MIFARE®). Aufpreis für Version mit Zutrittskontrolle, Zeitzonensteuerung und Protokollierung
Artikel: SV-Z5.EU.FD.30-30.AM.G2.ZK
oder gleichwertig

Fabrikat: '.........'
Typ: '.........'
Menge: 10,000 Stk

**06.02.3 Aufpreis für Baulänge 65 mm**
Aufpreis für Baulänge 65 mm (30-35)
passend für die zuvor benannten Zylinder.

Artikel: (L)65mm
oder gleichwertig

Fabrikat: '.........'
Typ: '.........'
Menge: 45,000 Stk

**06.02.4 Aufpreis für Baulängen von 70 mm bis 80 mm**
Aufpreis für Baulängen von 70 mm bis 80 mm (z.B. 30-40)
passend für die zuvor benannten Zylinder.

Artikel: (L)80mm
oder gleichwertig

Fabrikat: '.........'
Typ: '.........'
Menge: 20,000 Stk

**06.02.5 Aufpreis für Baulängen von 85 mm bis 100 mm**
Aufpreis für Baulängen von 85 mm bis 100 mm (z.B. 40-45)
passend für die zuvor benannten Zylinder.

Artikel: (L)100mm
oder gleichwertig

Fabrikat: '.........'
Typ: '.........'
Menge: 3,000 Stk

**06.02.6 Aufpreis für Baulängen von über 100 mm**
Aufpreis für Gesamtlänge über 100 mm bis 120 mm (z.B. 50-55) (max. 90 mm auf einer Seite)
passend für die zuvor benannten Zylinder.

Artikel: (L)120mm
oder gleichwertig

Fabrikat: '.........'
Typ: '.........'
Menge: 2,000 Stk

**06.02.7 Aufpreis für wetterfeste Version**
Aufpreis für wetterfeste Version
Schutzart IP 67
geeignet für Einbau im Außenbereich
passend für die zuvor benannten Zylinder.

Artikel: WP
oder gleichwertig

Fabrikat: '.........'
Typ: '.........'
Menge: 10,000 Stk

**06.02.8 Escape-Innenknauf für Fluchtsituationen**
Escape-Innenknauf für Fluchtsituationen,
für Comfort- Zylinder zur Nachrüstung,
Verriegelung von innen nicht möglich,
mit  einstellbarer Drehrichtung rechts/links
passend für die zuvor benannten Zylinder.

Artikel: SV-Z5.TT.EC
oder gleichwertig

Fabrikat: '.........'
Typ: '.........'
Menge: 5,000 Stk

**06.02.9 Kernziehschutzadapter**
Kernrohrverlängerung/Kernziehschutzadapter für Außenseite, Verlängerung 8 mm, bei Verwendung von Schutzbeschlägen mit Kernziehschutzausrüstung
Menge: 5,000 Stk

#### Bereich 06.03 Dienstleistung - Installation und Einweisung

**06.03.1 Installation der Leser und Smartrelais**
Installation und Inbetriebnahmen des elektronischen
Schließ-,Zutrittskontroll- oder Zeitmanagementsystems
Menge: 10,000 Stk

**06.03.2 Demontage Mechanikzylinder / Montage Elektronikzylinder**
Montagearbeiten Schließanlage: Demontage des
mechanischen Schließzylinders mittels vorhandenen
Schlüssels und anschließender Montage des neuen
inkl. Zylinderanpassung, Umbau und Programmierung
vor Ort
Menge: 62,000 Stk

### Titel 07 Haus M

#### Bereich 07.01 Online Zutritts-Aufbuchleser für eine virtuelle Programmierung der vollelektronischen Schließanlage

**07.01.1 Digitales Smartrelais 3063**
SmartRelais 3 Advanced Basiseinheit Controller mit Zutrittskontrolle, Zeitzonensteuerung und Protokollierung - High-Performance-Gateway zur virtuellen Vernetzung - Netzwerkeinbindung über Ethernetanschluss - Schaltung von Relaisausgang nach Betätigung eines berechtigten Identmediums - nach Lesern differenzierte Protokollierung von bis zu 1500 Zutritten (auch bei Netzwerkausfall) - die Protokollierung von Zutritten kann separat abgeschaltet werden - differenzierte Zutrittsberechtigungen der Identmedien durch Zuweisung unterschiedlicher Zeitzonengruppen - Zeitzonengruppen: 100 - Online-Programmierung des Controllers im laufenden Betrieb via Netzwerkanbindung - Anschluss von bis zu drei externen Lesern über Kabel RS485 (nicht im Lieferumfang enthalten) - ein Relaisausgang (verwendbar als Schließer oder Öffner) - serielle Schnittstelle zur Weiterleitung der Transponder-/Karten-ID an Drittsysteme - Anschlussmöglichkeit für Türtaster - zwei digitale Inputs zur Weiterleitung an die LSM (bspw. zum Anschluss eines externen Türkontakts) - Anschlussmöglichkeit für bis zu 15 Relaiserweiterungsmodule (MOD.SOM8) - Unterstützung von Remote-Funktionen über Software: Notfreischaltung, Fernöffnung, Aktivierung, Deaktivierung - Unterstützung Flip-Flop-Modus - Dauer Impulsöffnung programmierbar von 0 bis 25 Sek.  - Unterstützung DHCP
Artikel: SREL3.CTR.ADV.ZK.G2
oder gleichwertig

Fabrikat: '.........'
Typ: '.........'
Menge: 3,000 Stk

**07.01.2 Externer Leser Innenbereich**
Externer Leser in grauem Gehäuse und Signalisierung mit drei LEDs zur Front zur Montage im nicht gesicherten Bereich - Hybridleser zur Bedienung des SREL3 Advanced mit aktiven SimonsVoss Transponder und passiven RFID Identmedien (MIFARE®) - Unterstützte Kartentemplates: MIFARE Classic® und MIFARE DESFire® EV1/EV2 - Anschluss an SmartRelais 3 Advanced Basiseinheit Controller über Kabel RS485 (nicht im Lieferumfang enthalten) - Leitungsempfehlung Cat5 geschirmt, Leitungslänge bis zu 150m - Kombinierbar mit Anti-Vandalismus-Schutzgehäuse - optische Signalisierung von Zutrittberechtigung, Datenübertragung und Ablehnung durch LED (grün, gelb, rot) sowie akustische Signalisierung  - Spannungsversorgung über Steuereinheit, alternativ über externes Netzteil
Artikel: SREL3.EXT2.G2.GY
oder gleichwertig

Fabrikat: '.........'
Typ: '.........'
Menge: 1,000 Stk

**07.01.3 Externer Leser Außenbereich**
Externer Leser in grauem Gehäuse und Signalisierung mit drei LEDs zur Front mit Vandalismusschutzrahmen inkl. Bodenplatte zur Montage im nicht gesicherten Bereich wetterfeste Version inkl. Anschlusskabel (ca. 1 m lang) - Hybridleser zur Bedienung des SREL3 Advanced mit aktiven SimonsVoss Transponder und passiven RFID Identmedien (MIFARE®) - Unterstützte Kartentemplates: MIFARE Classic® und MIFARE DESFire® EV1/EV2 - Anschluss an SmartRelais 3 Advanced Basiseinheit Controller über Kabel RS485 (nicht im Lieferumfang enthalten) - Leitungsempfehlung Cat5 geschirmt, Leitungslänge bis zu 150m - Kombinierbar mit Anti-Vandalismus-Schutzgehäuse - optische Signalisierung von Zutrittberechtigung, Datenübertragung und Ablehnung durch LED (grün, gelb, rot) sowie akustische Signalisierung  - Spannungsversorgung über Steuereinheit, alternativ über externes Netzteil
Artikel: SREL3.EXT2.G2.GY.WP.COVER
oder gleichwertig

Fabrikat: '.........'
Typ: '.........'
Menge: 3,000 Stk

#### Bereich 07.02 Vollelektronische Schließzylinder

**07.02.1 Digital Zylinder AX Innenseite fest eingekuppelt**
Digitaler Europrofil Doppelknaufzylinder AX - Comfort, Innenseite ist fest eingekuppelt, Längenmodular, Edelstahlknäufe demontierbar, integrierter Bohrschutz (Angriffswiderstand: Klasse D nach DIN EN 15684). Aufpreis für Baulänge 60 mm (30-30). Aufpreis für Hybrid-Technologie für aktive SimonsVoss-Transponder und passive RFID Identmedien (MIFARE®). Aufpreis für Version mit Zutrittskontrolle, Zeitzonensteuerung und Protokollierung

Artikel: SV-Z5.EU.CO.30-30.AM.G2.ZK
oder gleichwertig

Fabrikat: '.........'
Typ: '.........'
Menge: 99,000 Stk

**07.02.2 Digital Zylinder AX beidseitig freidrehend und lesend**
Digitaler Europrofil Doppelknaufzylinder AX - Freidrehend, beidseitig freidrehend und lesend, Längenmodular, Edelstahlknäufe demontierbar, integrierter Bohrschutz (Angriffswiderstand: Klasse D nach DIN EN 15684). Aufpreis für Baulänge 60 mm (30-30). Aufpreis für Hybrid-Technologie für aktive SimonsVoss-Transponder und passive RFID Identmedien (MIFARE®). Aufpreis für Version mit Zutrittskontrolle, Zeitzonensteuerung und Protokollierung
Artikel: SV-Z5.EU.FD.30-30.AM.G2.ZK
oder gleichwertig

Fabrikat: '.........'
Typ: '.........'
Menge: 10,000 Stk

**07.02.3 Aufpreis für Baulänge 65 mm**
Aufpreis für Baulänge 65 mm (30-35)
passend für die zuvor benannten Zylinder.

Artikel: (L)65mm
oder gleichwertig

Fabrikat: '.........'
Typ: '.........'
Menge: 45,000 Stk

**07.02.4 Aufpreis für Baulängen von 70 mm bis 80 mm**
Aufpreis für Baulängen von 70 mm bis 80 mm (z.B. 30-40)
passend für die zuvor benannten Zylinder.

Artikel: (L)80mm
oder gleichwertig

Fabrikat: '.........'
Typ: '.........'
Menge: 20,000 Stk

**07.02.5 Aufpreis für Baulängen von 85 mm bis 100 mm**
Aufpreis für Baulängen von 85 mm bis 100 mm (z.B. 40-45)
passend für die zuvor benannten Zylinder.

Artikel: (L)100mm
oder gleichwertig

Fabrikat: '.........'
Typ: '.........'
Menge: 3,000 Stk

**07.02.6 Aufpreis für Baulängen von über 100 mm**
Aufpreis für Gesamtlänge über 100 mm bis 120 mm (z.B. 50-55) (max. 90 mm auf einer Seite)
passend für die zuvor benannten Zylinder.

Artikel: (L)120mm
oder gleichwertig

Fabrikat: '.........'
Typ: '.........'
Menge: 2,000 Stk

**07.02.7 Aufpreis für wetterfeste Version**
Aufpreis für wetterfeste Version
Schutzart IP 67
geeignet für Einbau im Außenbereich
passend für die zuvor benannten Zylinder.

Artikel: WP
oder gleichwertig

Fabrikat: '.........'
Typ: '.........'
Menge: 6,000 Stk

**07.02.8 Escape-Innenknauf für Fluchtsituationen**
Escape-Innenknauf für Fluchtsituationen,
für Comfort- Zylinder zur Nachrüstung,
Verriegelung von innen nicht möglich,
mit  einstellbarer Drehrichtung rechts/links
passend für die zuvor benannten Zylinder.

Artikel: SV-Z5.TT.EC
oder gleichwertig

Fabrikat: '.........'
Typ: '.........'
Menge: 5,000 Stk

**07.02.9 Kernziehschutzadapter**
Kernrohrverlängerung/Kernziehschutzadapter für Außenseite, Verlängerung 8 mm, bei Verwendung von Schutzbeschlägen mit Kernziehschutzausrüstung
Menge: 5,000 Stk

#### Bereich 07.03 Dienstleistung - Installation und Einweisung

**07.03.1 Installation der Leser und Smartrelais**
Installation und Inbetriebnahmen des elektronischen
Schließ-,Zutrittskontroll- oder Zeitmanagementsystems
Menge: 7,000 Stk

**07.03.2 Demontage Mechanikzylinder / Montage Elektronikzylinder**
Montagearbeiten Schließanlage: Demontage des
mechanischen Schließzylinders mittels vorhandenen
Schlüssels und anschließender Montage des neuen
elektronischen Schließzylinders
inkl. Zylinderanpassung, Umbau und Programmierung
vor Ort
Menge: 114,000 Stk

### Titel 08 Haus S

#### Bereich 08.01 Online Zutritts-Aufbuchleser für eine virtuelle Programmierung der vollelektronischen Schließanlage

**08.01.1 Digitales Smartrelais 3063**
SmartRelais 3 Advanced Basiseinheit Controller mit Zutrittskontrolle, Zeitzonensteuerung und Protokollierung - High-Performance-Gateway zur virtuellen Vernetzung - Netzwerkeinbindung über Ethernetanschluss - Schaltung von Relaisausgang nach Betätigung eines berechtigten Identmediums - nach Lesern differenzierte Protokollierung von bis zu 1500 Zutritten (auch bei Netzwerkausfall) - die Protokollierung von Zutritten kann separat abgeschaltet werden - differenzierte Zutrittsberechtigungen der Identmedien durch Zuweisung unterschiedlicher Zeitzonengruppen - Zeitzonengruppen: 100 - Online-Programmierung des Controllers im laufenden Betrieb via Netzwerkanbindung - Anschluss von bis zu drei externen Lesern über Kabel RS485 (nicht im Lieferumfang enthalten) - ein Relaisausgang (verwendbar als Schließer oder Öffner) - serielle Schnittstelle zur Weiterleitung der Transponder-/Karten-ID an Drittsysteme - Anschlussmöglichkeit für Türtaster - zwei digitale Inputs zur Weiterleitung an die LSM (bspw. zum Anschluss eines externen Türkontakts) - Anschlussmöglichkeit für bis zu 15 Relaiserweiterungsmodule (MOD.SOM8) - Unterstützung von Remote-Funktionen über Software: Notfreischaltung, Fernöffnung, Aktivierung, Deaktivierung - Unterstützung Flip-Flop-Modus - Dauer Impulsöffnung programmierbar von 0 bis 25 Sek.  - Unterstützung DHCP
Artikel: SREL3.CTR.ADV.ZK.G2
oder gleichwertig

Fabrikat: '.........'
Typ: '.........'
Menge: 4,000 Stk

**08.01.2 Externer Leser Innenbereich**
Externer Leser in grauem Gehäuse und Signalisierung mit drei LEDs zur Front zur Montage im nicht gesicherten Bereich - Hybridleser zur Bedienung des SREL3 Advanced mit aktiven SimonsVoss Transponder und passiven RFID Identmedien (MIFARE®) - Unterstützte Kartentemplates: MIFARE Classic® und MIFARE DESFire® EV1/EV2 - Anschluss an SmartRelais 3 Advanced Basiseinheit Controller über Kabel RS485 (nicht im Lieferumfang enthalten) - Leitungsempfehlung Cat5 geschirmt, Leitungslänge bis zu 150m - Kombinierbar mit Anti-Vandalismus-Schutzgehäuse - optische Signalisierung von Zutrittberechtigung, Datenübertragung und Ablehnung durch LED (grün, gelb, rot) sowie akustische Signalisierung  - Spannungsversorgung über Steuereinheit, alternativ über externes Netzteil
Artikel: SREL3.EXT2.G2.GY
oder gleichwertig

Fabrikat: '.........'
Typ: '.........'
Menge: 1,000 Stk

**08.01.3 Externer Leser Außenbereich**
Externer Leser in grauem Gehäuse und Signalisierung mit drei LEDs zur Front mit Vandalismusschutzrahmen inkl. Bodenplatte zur Montage im nicht gesicherten Bereich wetterfeste Version inkl. Anschlusskabel (ca. 1 m lang) - Hybridleser zur Bedienung des SREL3 Advanced mit aktiven SimonsVoss Transponder und passiven RFID Identmedien (MIFARE®) - Unterstützte Kartentemplates: MIFARE Classic® und MIFARE DESFire® EV1/EV2 - Anschluss an SmartRelais 3 Advanced Basiseinheit Controller über Kabel RS485 (nicht im Lieferumfang enthalten) - Leitungsempfehlung Cat5 geschirmt, Leitungslänge bis zu 150m - Kombinierbar mit Anti-Vandalismus-Schutzgehäuse - optische Signalisierung von Zutrittberechtigung, Datenübertragung und Ablehnung durch LED (grün, gelb, rot) sowie akustische Signalisierung  - Spannungsversorgung über Steuereinheit, alternativ über externes Netzteil
Artikel: SREL3.EXT2.G2.GY.WP.COVER
oder gleichwertig

Fabrikat: '.........'
Typ: '.........'
Menge: 3,000 Stk

#### Bereich 08.02 Vollelektronische Schließzylinder

**08.02.1 Digital Zylinder AX Innenseite fest eingekuppelt**
Digitaler Europrofil Doppelknaufzylinder AX - Comfort, Innenseite ist fest eingekuppelt, Längenmodular, Edelstahlknäufe demontierbar, integrierter Bohrschutz (Angriffswiderstand: Klasse D nach DIN EN 15684). Aufpreis für Baulänge 60 mm (30-30). Aufpreis für Hybrid-Technologie für aktive SimonsVoss-Transponder und passive RFID Identmedien (MIFARE®). Aufpreis für Version mit Zutrittskontrolle, Zeitzonensteuerung und Protokollierung

Artikel: SV-Z5.EU.CO.30-30.AM.G2.ZK
oder gleichwertig

Fabrikat: '.........'
Typ: '.........'
Menge: 178,000 Stk

**08.02.2 Digital Zylinder AX beidseitig freidrehend und lesend**
Digitaler Europrofil Doppelknaufzylinder AX - Freidrehend, beidseitig freidrehend und lesend, Längenmodular, Edelstahlknäufe demontierbar, integrierter Bohrschutz (Angriffswiderstand: Klasse D nach DIN EN 15684). Aufpreis für Baulänge 60 mm (30-30). Aufpreis für Hybrid-Technologie für aktive SimonsVoss-Transponder und passive RFID Identmedien (MIFARE®). Aufpreis für Version mit Zutrittskontrolle, Zeitzonensteuerung und Protokollierung
Artikel: SV-Z5.EU.FD.30-30.AM.G2.ZK
oder gleichwertig

Fabrikat: '.........'
Typ: '.........'
Menge: 10,000 Stk

**08.02.3 Aufpreis für Baulänge 65 mm**
Aufpreis für Baulänge 65 mm (30-35)
passend für die zuvor benannten Zylinder.

Artikel: (L)65mm
oder gleichwertig

Fabrikat: '.........'
Typ: '.........'
Menge: 45,000 Stk

**08.02.4 Aufpreis für Baulängen von 70 mm bis 80 mm**
Aufpreis für Baulängen von 70 mm bis 80 mm (z.B. 30-40)
passend für die zuvor benannten Zylinder.

Artikel: (L)80mm
oder gleichwertig

Fabrikat: '.........'
Typ: '.........'
Menge: 20,000 Stk

**08.02.5 Aufpreis für Baulängen von 85 mm bis 100 mm**
Aufpreis für Baulängen von 85 mm bis 100 mm (z.B. 40-45)
passend für die zuvor benannten Zylinder.

Artikel: (L)100mm
oder gleichwertig

Fabrikat: '.........'
Typ: '.........'
Menge: 3,000 Stk

**08.02.6 Aufpreis für Baulängen von über 100 mm**
Aufpreis für Gesamtlänge über 100 mm bis 120 mm (z.B. 50-55) (max. 90 mm auf einer Seite)
passend für die zuvor benannten Zylinder.

Artikel: (L)120mm
oder gleichwertig

Fabrikat: '.........'
Typ: '.........'
Menge: 2,000 Stk

**08.02.7 Aufpreis für wetterfeste Version**
Aufpreis für wetterfeste Version
Schutzart IP 67
geeignet für Einbau im Außenbereich
passend für die zuvor benannten Zylinder.

Artikel: WP
oder gleichwertig

Fabrikat: '.........'
Typ: '.........'
Menge: 10,000 Stk

**08.02.8 Escape-Innenknauf für Fluchtsituationen**
Escape-Innenknauf für Fluchtsituationen,
für Comfort- Zylinder zur Nachrüstung,
Verriegelung von innen nicht möglich,
mit  einstellbarer Drehrichtung rechts/links
passend für die zuvor benannten Zylinder.

Artikel: SV-Z5.TT.EC
oder gleichwertig

Fabrikat: '.........'
Typ: '.........'
Menge: 5,000 Stk

**08.02.9 Kernziehschutzadapter**
Kernrohrverlängerung/Kernziehschutzadapter für Außenseite, Verlängerung 8 mm, bei Verwendung von Schutzbeschlägen mit Kernziehschutzausrüstung
Menge: 5,000 Stk

#### Bereich 08.03 Dienstleistung - Installation und Einweisung

**08.03.1 Installation der Leser und Smartrelais**
Installation und Inbetriebnahmen des elektronischen
Schließ-,Zutrittskontroll- oder Zeitmanagementsystems
Menge: 8,000 Stk

**08.03.2 Demontage Mechanikzylinder / Montage Elektronikzylinder**
Montagearbeiten Schließanlage: Demontage des
mechanischen Schließzylinders mittels vorhandenen
Schlüssels und anschließender Montage des neuen
elektronischen Schließzylinders
inkl. Zylinderanpassung, Umbau und Programmierung
vor Ort
Menge: 193,000 Stk

### Titel 09 Haus T

#### Bereich 09.01 Online Zutritts-Aufbuchleser für eine virtuelle Programmierung der vollelektronischen Schließanlage

**09.01.1 Digitales Smartrelais 3063**
SmartRelais 3 Advanced Basiseinheit Controller mit Zutrittskontrolle, Zeitzonensteuerung und Protokollierung - High-Performance-Gateway zur virtuellen Vernetzung - Netzwerkeinbindung über Ethernetanschluss - Schaltung von Relaisausgang nach Betätigung eines berechtigten Identmediums - nach Lesern differenzierte Protokollierung von bis zu 1500 Zutritten (auch bei Netzwerkausfall) - die Protokollierung von Zutritten kann separat abgeschaltet werden - differenzierte Zutrittsberechtigungen der Identmedien durch Zuweisung unterschiedlicher Zeitzonengruppen - Zeitzonengruppen: 100 - Online-Programmierung des Controllers im laufenden Betrieb via Netzwerkanbindung - Anschluss von bis zu drei externen Lesern über Kabel RS485 (nicht im Lieferumfang enthalten) - ein Relaisausgang (verwendbar als Schließer oder Öffner) - serielle Schnittstelle zur Weiterleitung der Transponder-/Karten-ID an Drittsysteme - Anschlussmöglichkeit für Türtaster - zwei digitale Inputs zur Weiterleitung an die LSM (bspw. zum Anschluss eines externen Türkontakts) - Anschlussmöglichkeit für bis zu 15 Relaiserweiterungsmodule (MOD.SOM8) - Unterstützung von Remote-Funktionen über Software: Notfreischaltung, Fernöffnung, Aktivierung, Deaktivierung - Unterstützung Flip-Flop-Modus - Dauer Impulsöffnung programmierbar von 0 bis 25 Sek.  - Unterstützung DHCP
Artikel: SREL3.CTR.ADV.ZK.G2
oder gleichwertig

Fabrikat: '.........'
Typ: '.........'
Menge: 3,000 Stk

**09.01.2 Externer Leser Innenbereich**
Externer Leser in grauem Gehäuse und Signalisierung mit drei LEDs zur Front zur Montage im nicht gesicherten Bereich - Hybridleser zur Bedienung des SREL3 Advanced mit aktiven SimonsVoss Transponder und passiven RFID Identmedien (MIFARE®) - Unterstützte Kartentemplates: MIFARE Classic® und MIFARE DESFire® EV1/EV2 - Anschluss an SmartRelais 3 Advanced Basiseinheit Controller über Kabel RS485 (nicht im Lieferumfang enthalten) - Leitungsempfehlung Cat5 geschirmt, Leitungslänge bis zu 150m - Kombinierbar mit Anti-Vandalismus-Schutzgehäuse - optische Signalisierung von Zutrittberechtigung, Datenübertragung und Ablehnung durch LED (grün, gelb, rot) sowie akustische Signalisierung  - Spannungsversorgung über Steuereinheit, alternativ über externes Netzteil
Artikel: SREL3.EXT2.G2.GY
oder gleichwertig

Fabrikat: '.........'
Typ: '.........'
Menge: 1,000 Stk

**09.01.3 Externer Leser Außenbereich**
Externer Leser in grauem Gehäuse und Signalisierung mit drei LEDs zur Front mit Vandalismusschutzrahmen inkl. Bodenplatte zur Montage im nicht gesicherten Bereich wetterfeste Version inkl. Anschlusskabel (ca. 1 m lang) - Hybridleser zur Bedienung des SREL3 Advanced mit aktiven SimonsVoss Transponder und passiven RFID Identmedien (MIFARE®) - Unterstützte Kartentemplates: MIFARE Classic® und MIFARE DESFire® EV1/EV2 - Anschluss an SmartRelais 3 Advanced Basiseinheit Controller über Kabel RS485 (nicht im Lieferumfang enthalten) - Leitungsempfehlung Cat5 geschirmt, Leitungslänge bis zu 150m - Kombinierbar mit Anti-Vandalismus-Schutzgehäuse - optische Signalisierung von Zutrittberechtigung, Datenübertragung und Ablehnung durch LED (grün, gelb, rot) sowie akustische Signalisierung  - Spannungsversorgung über Steuereinheit, alternativ über externes Netzteil
Artikel: SREL3.EXT2.G2.GY.WP.COVER
oder gleichwertig

Fabrikat: '.........'
Typ: '.........'
Menge: 3,000 Stk

#### Bereich 09.02 Vollelektronische Schließzylinder

**09.02.1 Digital Zylinder AX Innenseite fest eingekuppelt**
Digitaler Europrofil Doppelknaufzylinder AX - Comfort, Innenseite ist fest eingekuppelt, Längenmodular, Edelstahlknäufe demontierbar, integrierter Bohrschutz (Angriffswiderstand: Klasse D nach DIN EN 15684). Aufpreis für Baulänge 60 mm (30-30). Aufpreis für Hybrid-Technologie für aktive SimonsVoss-Transponder und passive RFID Identmedien (MIFARE®). Aufpreis für Version mit Zutrittskontrolle, Zeitzonensteuerung und Protokollierung

Artikel: SV-Z5.EU.CO.30-30.AM.G2.ZK
oder gleichwertig

Fabrikat: '.........'
Typ: '.........'
Menge: 149,000 Stk

**09.02.2 Digital Zylinder AX beidseitig freidrehend und lesend**
Digitaler Europrofil Doppelknaufzylinder AX - Freidrehend, beidseitig freidrehend und lesend, Längenmodular, Edelstahlknäufe demontierbar, integrierter Bohrschutz (Angriffswiderstand: Klasse D nach DIN EN 15684). Aufpreis für Baulänge 60 mm (30-30). Aufpreis für Hybrid-Technologie für aktive SimonsVoss-Transponder und passive RFID Identmedien (MIFARE®). Aufpreis für Version mit Zutrittskontrolle, Zeitzonensteuerung und Protokollierung
Artikel: SV-Z5.EU.FD.30-30.AM.G2.ZK
oder gleichwertig

Fabrikat: '.........'
Typ: '.........'
Menge: 10,000 Stk

**09.02.3 Aufpreis für Baulänge 65 mm**
Aufpreis für Baulänge 65 mm (30-35)
passend für die zuvor benannten Zylinder.
passend für die zuvor benannten Zylinder.

Artikel: (L)65mm
oder gleichwertig

Fabrikat: '.........'
Typ: '.........'
Menge: 45,000 Stk

**09.02.4 Aufpreis für Baulängen von 70 mm bis 80 mm**
Aufpreis für Baulängen von 70 mm bis 80 mm (z.B. 30-40)
passend für die zuvor benannten Zylinder.

Artikel: (L)80mm
oder gleichwertig

Fabrikat: '.........'
Typ: '.........'
Menge: 20,000 Stk

**09.02.5 Aufpreis für Baulängen von 85 mm bis 100 mm**
Aufpreis für Baulängen von 85 mm bis 100 mm (z.B. 40-45)
passend für die zuvor benannten Zylinder.

Artikel: (L)100mm
oder gleichwertig

Fabrikat: '.........'
Typ: '.........'
Menge: 3,000 Stk

**09.02.6 Aufpreis für Baulängen von über 100 mm**
Aufpreis für Gesamtlänge über 100 mm bis 120 mm (z.B. 50-55) (max. 90 mm auf einer Seite)
passend für die zuvor benannten Zylinder.

Artikel: (L)120mm
oder gleichwertig

Fabrikat: '.........'
Typ: '.........'
Menge: 2,000 Stk

**09.02.7 Aufpreis für wetterfeste Version**
Aufpreis für wetterfeste Version
Schutzart IP 67
geeignet für Einbau im Außenbereich
passend für die zuvor benannten Zylinder.

Artikel: WP
oder gleichwertig

Fabrikat: '.........'
Typ: '.........'
Menge: 6,000 Stk

**09.02.8 Escape-Innenknauf für Fluchtsituationen**
Escape-Innenknauf für Fluchtsituationen,
für Comfort- Zylinder zur Nachrüstung,
Verriegelung von innen nicht möglich,
mit  einstellbarer Drehrichtung rechts/links
passend für die zuvor benannten Zylinder.

Artikel: SV-Z5.TT.EC
oder gleichwertig

Fabrikat: '.........'
Typ: '.........'
Menge: 5,000 Stk

**09.02.9 Kernziehschutzadapter**
Kernrohrverlängerung/Kernziehschutzadapter für Außenseite, Verlängerung 8 mm, bei Verwendung von Schutzbeschlägen mit Kernziehschutzausrüstung
Menge: 5,000 Stk

#### Bereich 09.03 Dienstleistung - Installation und Einweisung

**09.03.1 Installation der Leser und Smartrelais**
Installation und Inbetriebnahmen des elektronischen
Schließ-,Zutrittskontroll- oder Zeitmanagementsystems
Menge: 7,000 Stk

**09.03.2 Demontage Mechanikzylinder / Montage Elektronikzylinder**
Montagearbeiten Schließanlage: Demontage des
mechanischen Schließzylinders mittels vorhandenen
Schlüssels und anschließender Montage des neuen
elektronischen Schließzylinders
inkl. Zylinderanpassung, Umbau und Programmierung
vor Ort
Menge: 162,000 Stk

### Titel 10 Haus V

#### Bereich 10.01 Online Zutritts-Aufbuchleser für eine virtuelle Programmierung der vollelektronischen Schließanlage

**10.01.1 Digitales Smartrelais 3063**
SmartRelais 3 Advanced Basiseinheit Controller mit Zutrittskontrolle, Zeitzonensteuerung und Protokollierung - High-Performance-Gateway zur virtuellen Vernetzung - Netzwerkeinbindung über Ethernetanschluss - Schaltung von Relaisausgang nach Betätigung eines berechtigten Identmediums - nach Lesern differenzierte Protokollierung von bis zu 1500 Zutritten (auch bei Netzwerkausfall) - die Protokollierung von Zutritten kann separat abgeschaltet werden - differenzierte Zutrittsberechtigungen der Identmedien durch Zuweisung unterschiedlicher Zeitzonengruppen - Zeitzonengruppen: 100 - Online-Programmierung des Controllers im laufenden Betrieb via Netzwerkanbindung - Anschluss von bis zu drei externen Lesern über Kabel RS485 (nicht im Lieferumfang enthalten) - ein Relaisausgang (verwendbar als Schließer oder Öffner) - serielle Schnittstelle zur Weiterleitung der Transponder-/Karten-ID an Drittsysteme - Anschlussmöglichkeit für Türtaster - zwei digitale Inputs zur Weiterleitung an die LSM (bspw. zum Anschluss eines externen Türkontakts) - Anschlussmöglichkeit für bis zu 15 Relaiserweiterungsmodule (MOD.SOM8) - Unterstützung von Remote-Funktionen über Software: Notfreischaltung, Fernöffnung, Aktivierung, Deaktivierung - Unterstützung Flip-Flop-Modus - Dauer Impulsöffnung programmierbar von 0 bis 25 Sek.  - Unterstützung DHCP
Artikel: SREL3.CTR.ADV.ZK.G2
oder gleichwertig

Fabrikat: '.........'
Typ: '.........'
Menge: 1,000 Stk

**10.01.2 Externer Leser Innenbereich**
Externer Leser in grauem Gehäuse und Signalisierung mit drei LEDs zur Front zur Montage im nicht gesicherten Bereich - Hybridleser zur Bedienung des SREL3 Advanced mit aktiven SimonsVoss Transponder und passiven RFID Identmedien (MIFARE®) - Unterstützte Kartentemplates: MIFARE Classic® und MIFARE DESFire® EV1/EV2 - Anschluss an SmartRelais 3 Advanced Basiseinheit Controller über Kabel RS485 (nicht im Lieferumfang enthalten) - Leitungsempfehlung Cat5 geschirmt, Leitungslänge bis zu 150m - Kombinierbar mit Anti-Vandalismus-Schutzgehäuse - optische Signalisierung von Zutrittberechtigung, Datenübertragung und Ablehnung durch LED (grün, gelb, rot) sowie akustische Signalisierung  - Spannungsversorgung über Steuereinheit, alternativ über externes Netzteil
Artikel: SREL3.EXT2.G2.GY
oder gleichwertig

Fabrikat: '.........'
Typ: '.........'
Menge: 1,000 Stk

**10.01.3 Externer Leser Außenbereich**
Externer Leser in grauem Gehäuse und Signalisierung mit drei LEDs zur Front mit Vandalismusschutzrahmen inkl. Bodenplatte zur Montage im nicht gesicherten Bereich wetterfeste Version inkl. Anschlusskabel (ca. 1 m lang) - Hybridleser zur Bedienung des SREL3 Advanced mit aktiven SimonsVoss Transponder und passiven RFID Identmedien (MIFARE®) - Unterstützte Kartentemplates: MIFARE Classic® und MIFARE DESFire® EV1/EV2 - Anschluss an SmartRelais 3 Advanced Basiseinheit Controller über Kabel RS485 (nicht im Lieferumfang enthalten) - Leitungsempfehlung Cat5 geschirmt, Leitungslänge bis zu 150m - Kombinierbar mit Anti-Vandalismus-Schutzgehäuse - optische Signalisierung von Zutrittberechtigung, Datenübertragung und Ablehnung durch LED (grün, gelb, rot) sowie akustische Signalisierung  - Spannungsversorgung über Steuereinheit, alternativ über externes Netzteil
Artikel: SREL3.EXT2.G2.GY.WP.COVER
oder gleichwertig

Fabrikat: '.........'
Typ: '.........'
Menge: 1,000 Stk

#### Bereich 10.02 Vollelektronische Schließzylinder

**10.02.1 Digital Zylinder AX Innenseite fest eingekuppelt**
Digitaler Europrofil Doppelknaufzylinder AX - Comfort, Innenseite ist fest eingekuppelt, Längenmodular, Edelstahlknäufe demontierbar, integrierter Bohrschutz (Angriffswiderstand: Klasse D nach DIN EN 15684). Aufpreis für Baulänge 60 mm (30-30). Aufpreis für Hybrid-Technologie für aktive SimonsVoss-Transponder und passive RFID Identmedien (MIFARE®). Aufpreis für Version mit Zutrittskontrolle, Zeitzonensteuerung und Protokollierung

Artikel: SV-Z5.EU.CO.30-30.AM.G2.ZK
oder gleichwertig

Fabrikat: '.........'
Typ: '.........'
Menge: 86,000 Stk

**10.02.2 Digital Zylinder AX beidseitig freidrehend und lesend**
Digitaler Europrofil Doppelknaufzylinder AX - Freidrehend, beidseitig freidrehend und lesend, Längenmodular, Edelstahlknäufe demontierbar, integrierter Bohrschutz (Angriffswiderstand: Klasse D nach DIN EN 15684). Aufpreis für Baulänge 60 mm (30-30). Aufpreis für Hybrid-Technologie für aktive SimonsVoss-Transponder und passive RFID Identmedien (MIFARE®). Aufpreis für Version mit Zutrittskontrolle, Zeitzonensteuerung und Protokollierung
Artikel: SV-Z5.EU.FD.30-30.AM.G2.ZK
oder gleichwertig

Fabrikat: '.........'
Typ: '.........'
Menge: 10,000 Stk

**10.02.3 Aufpreis für Baulänge 65 mm**
Aufpreis für Baulänge 65 mm (30-35)
passend für die zuvor benannten Zylinder.

Artikel: (L)65mm
oder gleichwertig

Fabrikat: '.........'
Typ: '.........'
Menge: 45,000 Stk

**10.02.4 Aufpreis für Baulängen von 70 mm bis 80 mm**
Aufpreis für Baulängen von 70 mm bis 80 mm (z.B. 30-40)
passend für die zuvor benannten Zylinder.

Artikel: (L)80mm
oder gleichwertig

Fabrikat: '.........'
Typ: '.........'
Menge: 20,000 Stk

**10.02.5 Aufpreis für Baulängen von 85 mm bis 100 mm**
Aufpreis für Baulängen von 85 mm bis 100 mm (z.B. 40-45)
passend für die zuvor benannten Zylinder.

Artikel: (L)100mm
oder gleichwertig

Fabrikat: '.........'
Typ: '.........'
Menge: 3,000 Stk

**10.02.6 Aufpreis für Baulängen von über 100 mm**
Aufpreis für Gesamtlänge über 100 mm bis 120 mm (z.B. 50-55) (max. 90 mm auf einer Seite)
passend für die zuvor benannten Zylinder.

Artikel: (L)120mm
oder gleichwertig

Fabrikat: '.........'
Typ: '.........'
Menge: 2,000 Stk

**10.02.7 Aufpreis für wetterfeste Version**
Aufpreis für wetterfeste Version
Schutzart IP 67
geeignet für Einbau im Außenbereich
passend für die zuvor benannten Zylinder.

Artikel: WP
oder gleichwertig

Fabrikat: '.........'
Typ: '.........'
Menge: 1,000 Stk

**10.02.8 Escape-Innenknauf für Fluchtsituationen**
Escape-Innenknauf für Fluchtsituationen,
für Comfort- Zylinder zur Nachrüstung,
Verriegelung von innen nicht möglich,
mit  einstellbarer Drehrichtung rechts/links
passend für die zuvor benannten Zylinder.

Artikel: SV-Z5.TT.EC
oder gleichwertig

Fabrikat: '.........'
Typ: '.........'
Menge: 5,000 Stk

**10.02.9 Kernziehschutzadapter**
Kernrohrverlängerung/Kernziehschutzadapter für Außenseite, Verlängerung 8 mm, bei Verwendung von Schutzbeschlägen mit Kernziehschutzausrüstung
Menge: 5,000 Stk

#### Bereich 10.03 Dienstleistung - Installation und Einweisung

**10.03.1 Installation der Leser und Smartrelais**
Installation und Inbetriebnahmen des elektronischen
Schließ-,Zutrittskontroll- oder Zeitmanagementsystems
Menge: 3,000 Stk

**10.03.2 Demontage Mechanikzylinder / Montage Elektronikzylinder**
Montagearbeiten Schließanlage: Demontage des
mechanischen Schließzylinders mittels vorhandenen
Schlüssels und anschließender Montage des neuen
elektronischen Schließzylinders
inkl. Zylinderanpassung, Umbau und Programmierung
vor Ort
Menge: 98,000 Stk

### Titel 11 Haus Z

#### Bereich 11.01 Online Zutritts-Aufbuchleser für eine virtuelle Programmierung der vollelektronischen Schließanlage

**11.01.1 Digitales Smartrelais 3063**
SmartRelais 3 Advanced Basiseinheit Controller mit Zutrittskontrolle, Zeitzonensteuerung und Protokollierung - High-Performance-Gateway zur virtuellen Vernetzung - Netzwerkeinbindung über Ethernetanschluss - Schaltung von Relaisausgang nach Betätigung eines berechtigten Identmediums - nach Lesern differenzierte Protokollierung von bis zu 1500 Zutritten (auch bei Netzwerkausfall) - die Protokollierung von Zutritten kann separat abgeschaltet werden - differenzierte Zutrittsberechtigungen der Identmedien durch Zuweisung unterschiedlicher Zeitzonengruppen - Zeitzonengruppen: 100 - Online-Programmierung des Controllers im laufenden Betrieb via Netzwerkanbindung - Anschluss von bis zu drei externen Lesern über Kabel RS485 (nicht im Lieferumfang enthalten) - ein Relaisausgang (verwendbar als Schließer oder Öffner) - serielle Schnittstelle zur Weiterleitung der Transponder-/Karten-ID an Drittsysteme - Anschlussmöglichkeit für Türtaster - zwei digitale Inputs zur Weiterleitung an die LSM (bspw. zum Anschluss eines externen Türkontakts) - Anschlussmöglichkeit für bis zu 15 Relaiserweiterungsmodule (MOD.SOM8) - Unterstützung von Remote-Funktionen über Software: Notfreischaltung, Fernöffnung, Aktivierung, Deaktivierung - Unterstützung Flip-Flop-Modus - Dauer Impulsöffnung programmierbar von 0 bis 25 Sek.  - Unterstützung DHCP
Artikel: SREL3.CTR.ADV.ZK.G2
oder gleichwertig

Fabrikat: '.........'
Typ: '.........'
Menge: 4,000 Stk

**11.01.2 Externer Leser Innenbereich**
Externer Leser in grauem Gehäuse und Signalisierung mit drei LEDs zur Front zur Montage im nicht gesicherten Bereich - Hybridleser zur Bedienung des SREL3 Advanced mit aktiven SimonsVoss Transponder und passiven RFID Identmedien (MIFARE®) - Unterstützte Kartentemplates: MIFARE Classic® und MIFARE DESFire® EV1/EV2 - Anschluss an SmartRelais 3 Advanced Basiseinheit Controller über Kabel RS485 (nicht im Lieferumfang enthalten) - Leitungsempfehlung Cat5 geschirmt, Leitungslänge bis zu 150m - Kombinierbar mit Anti-Vandalismus-Schutzgehäuse - optische Signalisierung von Zutrittberechtigung, Datenübertragung und Ablehnung durch LED (grün, gelb, rot) sowie akustische Signalisierung  - Spannungsversorgung über Steuereinheit, alternativ über externes Netzteil
Artikel: SREL3.EXT2.G2.GY
oder gleichwertig

Fabrikat: '.........'
Typ: '.........'
Menge: 1,000 Stk

**11.01.3 Externer Leser Außenbereich**
Externer Leser in grauem Gehäuse und Signalisierung mit drei LEDs zur Front mit Vandalismusschutzrahmen inkl. Bodenplatte zur Montage im nicht gesicherten Bereich wetterfeste Version inkl. Anschlusskabel (ca. 1 m lang) - Hybridleser zur Bedienung des SREL3 Advanced mit aktiven SimonsVoss Transponder und passiven RFID Identmedien (MIFARE®) - Unterstützte Kartentemplates: MIFARE Classic® und MIFARE DESFire® EV1/EV2 - Anschluss an SmartRelais 3 Advanced Basiseinheit Controller über Kabel RS485 (nicht im Lieferumfang enthalten) - Leitungsempfehlung Cat5 geschirmt, Leitungslänge bis zu 150m - Kombinierbar mit Anti-Vandalismus-Schutzgehäuse - optische Signalisierung von Zutrittberechtigung, Datenübertragung und Ablehnung durch LED (grün, gelb, rot) sowie akustische Signalisierung  - Spannungsversorgung über Steuereinheit, alternativ über externes Netzteil
Artikel: SREL3.EXT2.G2.GY.WP.COVER
oder gleichwertig

Fabrikat: '.........'
Typ: '.........'
Menge: 3,000 Stk

#### Bereich 11.02 Vollelektronische Schließzylinder

**11.02.1 Digital Zylinder AX Innenseite fest eingekuppelt**
Digitaler Europrofil Doppelknaufzylinder AX - Comfort, Innenseite ist fest eingekuppelt, Längenmodular, Edelstahlknäufe demontierbar, integrierter Bohrschutz (Angriffswiderstand: Klasse D nach DIN EN 15684). Aufpreis für Baulänge 60 mm (30-30). Aufpreis für Hybrid-Technologie für aktive SimonsVoss-Transponder und passive RFID Identmedien (MIFARE®). Aufpreis für Version mit Zutrittskontrolle, Zeitzonensteuerung und Protokollierung

Artikel: SV-Z5.EU.CO.30-30.AM.G2.ZK
oder gleichwertig

Fabrikat: '.........'
Typ: '.........'
Menge: 309,000 Stk

**11.02.2 Digital Zylinder AX beidseitig freidrehend und lesend**
Digitaler Europrofil Doppelknaufzylinder AX - Freidrehend, beidseitig freidrehend und lesend, Längenmodular, Edelstahlknäufe demontierbar, integrierter Bohrschutz (Angriffswiderstand: Klasse D nach DIN EN 15684). Aufpreis für Baulänge 60 mm (30-30). Aufpreis für Hybrid-Technologie für aktive SimonsVoss-Transponder und passive RFID Identmedien (MIFARE®). Aufpreis für Version mit Zutrittskontrolle, Zeitzonensteuerung und Protokollierung
Artikel: SV-Z5.EU.FD.30-30.AM.G2.ZK
oder gleichwertig

Fabrikat: '.........'
Typ: '.........'
Menge: 10,000 Stk

**11.02.3 Aufpreis für Baulänge 65 mm**
Aufpreis für Baulänge 65 mm (30-35)
passend für die zuvor benannten Zylinder.

Artikel: (L)65mm
oder gleichwertig

Fabrikat: '.........'
Typ: '.........'
Menge: 45,000 Stk

**11.02.4 Aufpreis für Baulängen von 70 mm bis 80 mm**
Aufpreis für Baulängen von 70 mm bis 80 mm (z.B. 30-40)
passend für die zuvor benannten Zylinder.

Artikel: (L)80mm
oder gleichwertig

Fabrikat: '.........'
Typ: '.........'
Menge: 20,000 Stk

**11.02.5 Aufpreis für Baulängen von 85 mm bis 100 mm**
Aufpreis für Baulängen von 85 mm bis 100 mm (z.B. 40-45)
passend für die zuvor benannten Zylinder.

Artikel: (L)100mm
oder gleichwertig

Fabrikat: '.........'
Typ: '.........'
Menge: 3,000 Stk

**11.02.6 Aufpreis für Baulängen von über 100 mm**
Aufpreis für Gesamtlänge über 100 mm bis 120 mm (z.B. 50-55) (max. 90 mm auf einer Seite)
passend für die zuvor benannten Zylinder.

Artikel: (L)120mm
oder gleichwertig

Fabrikat: '.........'
Typ: '.........'
Menge: 2,000 Stk

**11.02.7 Aufpreis für wetterfeste Version**
Aufpreis für wetterfeste Version
Schutzart IP 67
geeignet für Einbau im Außenbereich
passend für die zuvor benannten Zylinder.

Artikel: WP
oder gleichwertig

Fabrikat: '.........'
Typ: '.........'
Menge: 40,000 Stk

**11.02.8 Escape-Innenknauf für Fluchtsituationen**
Escape-Innenknauf für Fluchtsituationen,
für Comfort- Zylinder zur Nachrüstung,
Verriegelung von innen nicht möglich,
mit  einstellbarer Drehrichtung rechts/links
passend für die zuvor benannten Zylinder.

Artikel: SV-Z5.TT.EC
oder gleichwertig

Fabrikat: '.........'
Typ: '.........'
Menge: 5,000 Stk

**11.02.9 Kernziehschutzadapter**
Kernrohrverlängerung/Kernziehschutzadapter für Außenseite, Verlängerung 8 mm, bei Verwendung von Schutzbeschlägen mit Kernziehschutzausrüstung
Menge: 5,000 Stk

#### Bereich 11.03 Dienstleistung - Installation und Einweisung

**11.03.1 Installation der Leser und Smartrelais**
Installation und Inbetriebnahmen des elektronischen
Schließ-,Zutrittskontroll- oder Zeitmanagementsystems
Menge: 8,000 Stk

**11.03.2 Demontage Mechanikzylinder / Montage Elektronikzylinder**
Montagearbeiten Schließanlage: Demontage des
mechanischen Schließzylinders mittels vorhandenen
Schlüssels und anschließender Montage des neuen
elektronischen Schließzylinders
inkl. Zylinderanpassung, Umbau und Programmierung
vor Ort
Menge: 329,000 Stk

### Titel 12 THP

#### Bereich 12.01 Online Zutritts-Aufbuchleser für eine virtuelle Programmierung der vollelektronischen Schließanlage

**12.01.1 Digitales Smartrelais 3063**
SmartRelais 3 Advanced Basiseinheit Controller mit Zutrittskontrolle, Zeitzonensteuerung und Protokollierung - High-Performance-Gateway zur virtuellen Vernetzung - Netzwerkeinbindung über Ethernetanschluss - Schaltung von Relaisausgang nach Betätigung eines berechtigten Identmediums - nach Lesern differenzierte Protokollierung von bis zu 1500 Zutritten (auch bei Netzwerkausfall) - die Protokollierung von Zutritten kann separat abgeschaltet werden - differenzierte Zutrittsberechtigungen der Identmedien durch Zuweisung unterschiedlicher Zeitzonengruppen - Zeitzonengruppen: 100 - Online-Programmierung des Controllers im laufenden Betrieb via Netzwerkanbindung - Anschluss von bis zu drei externen Lesern über Kabel RS485 (nicht im Lieferumfang enthalten) - ein Relaisausgang (verwendbar als Schließer oder Öffner) - serielle Schnittstelle zur Weiterleitung der Transponder-/Karten-ID an Drittsysteme - Anschlussmöglichkeit für Türtaster - zwei digitale Inputs zur Weiterleitung an die LSM (bspw. zum Anschluss eines externen Türkontakts) - Anschlussmöglichkeit für bis zu 15 Relaiserweiterungsmodule (MOD.SOM8) - Unterstützung von Remote-Funktionen über Software: Notfreischaltung, Fernöffnung, Aktivierung, Deaktivierung - Unterstützung Flip-Flop-Modus - Dauer Impulsöffnung programmierbar von 0 bis 25 Sek.  - Unterstützung DHCP
Artikel: SREL3.CTR.ADV.ZK.G2
oder gleichwertig

Fabrikat: '.........'
Typ: '.........'
Menge: 1,000 Stk

**12.01.2 Externer Leser Innenbereich**
Externer Leser in grauem Gehäuse und Signalisierung mit drei LEDs zur Front zur Montage im nicht gesicherten Bereich - Hybridleser zur Bedienung des SREL3 Advanced mit aktiven SimonsVoss Transponder und passiven RFID Identmedien (MIFARE®) - Unterstützte Kartentemplates: MIFARE Classic® und MIFARE DESFire® EV1/EV2 - Anschluss an SmartRelais 3 Advanced Basiseinheit Controller über Kabel RS485 (nicht im Lieferumfang enthalten) - Leitungsempfehlung Cat5 geschirmt, Leitungslänge bis zu 150m - Kombinierbar mit Anti-Vandalismus-Schutzgehäuse - optische Signalisierung von Zutrittberechtigung, Datenübertragung und Ablehnung durch LED (grün, gelb, rot) sowie akustische Signalisierung  - Spannungsversorgung über Steuereinheit, alternativ über externes Netzteil
Artikel: SREL3.EXT2.G2.GY
oder gleichwertig

Fabrikat: '.........'
Typ: '.........'
Menge: 1,000 Stk

#### Bereich 12.02 Vollelektronische Schließzylinder

**12.02.1 Digital Zylinder AX Innenseite fest eingekuppelt**
Digitaler Europrofil Doppelknaufzylinder AX - Comfort, Innenseite ist fest eingekuppelt, Längenmodular, Edelstahlknäufe demontierbar, integrierter Bohrschutz (Angriffswiderstand: Klasse D nach DIN EN 15684). Aufpreis für Baulänge 60 mm (30-30). Aufpreis für Hybrid-Technologie für aktive SimonsVoss-Transponder und passive RFID Identmedien (MIFARE®). Aufpreis für Version mit Zutrittskontrolle, Zeitzonensteuerung und Protokollierung

Artikel: SV-Z5.EU.CO.30-30.AM.G2.ZK
oder gleichwertig

Fabrikat: '.........'
Typ: '.........'
Menge: 30,000 Stk

**12.02.2 Digital Zylinder AX beidseitig freidrehend und lesend**
Digitaler Europrofil Doppelknaufzylinder AX - Freidrehend, beidseitig freidrehend und lesend, Längenmodular, Edelstahlknäufe demontierbar, integrierter Bohrschutz (Angriffswiderstand: Klasse D nach DIN EN 15684). Aufpreis für Baulänge 60 mm (30-30). Aufpreis für Hybrid-Technologie für aktive SimonsVoss-Transponder und passive RFID Identmedien (MIFARE®). Aufpreis für Version mit Zutrittskontrolle, Zeitzonensteuerung und Protokollierung
Artikel: SV-Z5.EU.FD.30-30.AM.G2.ZK
oder gleichwertig

Fabrikat: '.........'
Typ: '.........'
Menge: 3,000 Stk

**12.02.3 Aufpreis für Baulänge 65 mm**
Aufpreis für Baulänge 65 mm (30-35)
passend für die zuvor benannten Zylinder.

Artikel: (L)65mm
oder gleichwertig

Fabrikat: '.........'
Typ: '.........'
Menge: 25,000 Stk

**12.02.4 Aufpreis für Baulängen von 70 mm bis 80 mm**
Aufpreis für Baulängen von 70 mm bis 80 mm (z.B. 30-40)
passend für die zuvor benannten Zylinder.

Artikel: (L)80mm
oder gleichwertig

Fabrikat: '.........'
Typ: '.........'
Menge: 5,000 Stk

**12.02.5 Aufpreis für Baulängen von 85 mm bis 100 mm**
Aufpreis für Baulängen von 85 mm bis 100 mm (z.B. 40-45)
passend für die zuvor benannten Zylinder.

Artikel: (L)100mm
oder gleichwertig

Fabrikat: '.........'
Typ: '.........'
Menge: 3,000 Stk

**12.02.6 Aufpreis für Baulängen von über 100 mm**
Aufpreis für Gesamtlänge über 100 mm bis 120 mm (z.B. 50-55) (max. 90 mm auf einer Seite)
passend für die zuvor benannten Zylinder.

Artikel: (L)120mm
oder gleichwertig

Fabrikat: '.........'
Typ: '.........'
Menge: 1,000 Stk

**12.02.7 Escape-Innenknauf für Fluchtsituationen**
Escape-Innenknauf für Fluchtsituationen,
für Comfort- Zylinder zur Nachrüstung,
Verriegelung von innen nicht möglich,
mit  einstellbarer Drehrichtung rechts/links
passend für die zuvor benannten Zylinder.

Artikel: SV-Z5.TT.EC
oder gleichwertig

Fabrikat: '.........'
Typ: '.........'
Menge: 5,000 Stk

**12.02.8 Kernziehschutzadapter**
Kernrohrverlängerung/Kernziehschutzadapter für Außenseite, Verlängerung 8 mm, bei Verwendung von Schutzbeschlägen mit Kernziehschutzausrüstung
Menge: 3,000 Stk

#### Bereich 12.03 Dienstleistung - Installation und Einweisung

**12.03.1 Installation der Leser und Smartrelais**
Installation und Inbetriebnahmen des elektronischen
Schließ-,Zutrittskontroll- oder Zeitmanagementsystems
Menge: 2,000 Stk

**12.03.2 Demontage Mechanikzylinder / Montage Elektronikzylinder**
Montagearbeiten Schließanlage: Demontage des
mechanischen Schließzylinders mittels vorhandenen
Schlüssels und anschließender Montage des neuen
elektronischen Schließzylinders
inkl. Zylinderanpassung, Umbau und Programmierung
vor Ort
Menge: 33,000 Stk

### Titel 13 Sonderschließungen

#### Bereich 13.01 Doormonitoring sensible Bereiche

**13.01.1 Digitalter Schließylinder 3061**
Digitaler Europrofil Doppelknaufzylinder 3061
DM DoorMonitoring mit G2-Funktionalität.
Baulänge 30-35 mm, beidseitig freidrehend,
inklusive Zeitzonensteuerung und Protokollierung,  Edelstahlknäufe.
Aufpreis für Baulängen von 65 bis 80 mm bzw. bei Halbzylindern von 45 bis 70 mm und beim DM-Halbzylinder von 50 bis 70 mm. Aufpreis für Version mit Zeitzonensteuerung und Protokollierung

Artikel: Z4.30-35.DM.FD.ZK.G2
oder gleichwertig

Fabrikat: '.........'
Typ: '.........'
Menge: 5,000 Stk

**13.01.2 Netzwerk-Knaufkappe**
Netzwerk-Knaufkappe für Autokonfiguration - als Nachrüstknaufkappe für die Direktvernetzung - Edelstahl - für Aktiv- und Hybrid-Zylinder  TECHNISCHE DATEN. - Netzwerk-Knaufkappe als Nachrüstkappe zur Vernetzung eines TN4-Schließzylinders - Die Netzwerk-Knaufkappe kann mit allen Versionen des digitalen Schließzylinders 3061 (ab Q2/2008) verwendet werden - Standardausführung Edelstahl - Abmessungen: ca. 25 x 30 mm (Lx Ø) - Spannungsversorgung: vom TN4-Schließzylinder - Batterielebensdauer: bis zu 150.000 Schließungen oder bis zu fünf Jahren Stand-by  - Stromverbrauch: ohne Datenverkehr ca. 5 µA, mit Datenverkehr ca. 30 mA - max. Sendeleistung: ca. 10 mW an der Antennenbuchse - Receiver Empfindlichkeit: -90 dBm - Reichweite zu RouterNode: bis zu 30m, abhängig von der Gebäudestruktur  - Temperaturbereich: Betrieb -25 °C (bei 100% Batteriekapazität) bis +65°C, Lagerung -25 °C bis +65 °C

Artikel: WNM.LN.I
oder gleichwertig

Fabrikat: '.........'
Typ: '.........'
Menge: 5,000 Stk

**13.01.3 WaveNet Funknetzwerk 3065**
WaveNet RouterNode 2 als Umsetzer von Ethernetschnittstelle auf Funkschnittstelle (868 MHz Frequenz) - für Autokonfiguration des Netzwerks
inkl. Anschlussbuchse für externes Steckernetzteil
Anschlussklemmen für Eingänge / Ausgänge auf der Platine Sende- und Empfangsantenne auf der Router-Platine integriert  Ansteckmöglichkeit für eine externe Antenne zu Erhöhung der Reichweite
Power over Ethernet fähig (PoE 802.3af)
mit Schutzfunktion: Amok, Blockschloß, Notfreischaltung, Fernöffnung  Schutzfunktionen stehen auch dann zur Verfügung, wenn keine Verbindung zur Anwendungssoftware besteht
Technische Daten:
 Gehäuse ABS-Kunststoff, UV stabil
Abmessungen (L*B*H) 172 x 86 x 33 mm (LxBxH)
Farbe 9/118645 wie RAL 9016 (Verkehrsweiß)
Frequenzband 868,xx - 870 MHz
Externe Energieversorgung (Netzteil) Vin: 9 VDC min., 32 VDC max. / 3 W min. - Klinkenstecker rund 5,5 mm
(POWER.SUPPLY.2) - PoE Power over Ethernet, unterstützt IEEE 802.3af - Leistung max 3 VA
Sendeleistung 10 dBm (ca. 10 mW) an Antennenbuchse
Leitungszuführung auf- oder unterputz möglich
Zugentlastung 3 x im Gehäuse
LED In der Gehäusemitte
Wandmontage: horizontale oder vertikale Gehäuseausrichtung möglich
nicht auf Metall montieren, von elektrischen bzw. magnetischen Störquellen fernhalten
Eingangsstrom: Abhängig von der Eingangsspannung (350 mA @ 8V)
Polaritätsabhängig: Nein
PoE (Power over Ethernet) IEEE802.3af, galvanisch isoliert
Vin:36V to 57V,
Pout 10W max.
Spannungsausgänge 1x 3.0 - 3.3V 200 mA
max. Temperatur Betrieb: -10°C bis max. +55°C /
Lagerung: 0°C bis max. +30°C
Luftfeuchtigkeit Max. 90% ohne Kondensation / Umweltklasse
IP20

Artikel: WNM.RN2.ER.IO
oder gleichwertig

Fabrikat: '.........'
Typ: '.........'
Menge: 1,000 Stk

#### Bereich 13.02 Schließfächer und Möbelschlösser

**13.02.1 Digital Cylinder AX**
Digitaler Hebelzylinder AX, mit wechselbarem Hebel für jede Schranktür, Edelstahlknäufe demontierbar, integrierter Bohrschutz (Angriffswiderstand: Klasse D nach DIN EN 15684). Aufpreis für Hybrid-Technologie für aktive SimonsVoss-Transponder und passive RFID Identmedien (MIFARE®). Aufpreis für Version mit Zutrittskontrolle, Zeitzonensteuerung und Protokollierung

Artikel: SV-Z5.LE.19.AM.G2.ZK
oder gleichwertig

Fabrikat: '.........'
Typ: '.........'
Menge: 35,000 Stk

**13.02.2 Digitaler Hebelzylinder AX**
Digitaler Hebelzylinder AX, mit wechselbarem
Hebel für jede Schranktür, Edelstahlknäufe
demontierbar, integrierter Bohrschutz
(Angriffswiderstand: Klasse D nach DIN EN
15684)

Artikel: SV-Z5.LE.19

oder gleichwertig

Fabrikat: '.........'
Typ: '.........'
Menge: 15,000 Stk

**13.02.3 Möbelschloss / Spindschloss M400**
Möbelschloss / Spindschloss M400, mit Schnapper, inklusive Montagematerial, inklusive Zutrittskontrolle, Zeitzonensteuerung und Protokollierung, mit aktivem SimonsVoss-Transponder bedienbar

Artikel: FL.M400.ZK.G2
oder gleichwertig

Fabrikat: '.........'
Typ: '.........'
Menge: 270,000 Stk

#### Bereich 13.03 Kritis / NIS2

**13.03.1 FORTLOX Schließzylinder**
FORTLOX Doppelzylinder Europrofil -
Comfort CB - Comfort,
Innenseite Dummy,
Längenmodular,
integrierter Bohrschutz (Angriffswiderstand: Klasse D nach DIN EN 15684).
Aufpreis für Version mit Zeitzonensteuerung und Protokollierung.
Aufpreis für wetterfeste Version, Schutzart IP 67.
Aufpreis für Extreme Protection Version des FORTLOX Cylinders

Artikel: SV-ZB.EU.CD.G2.ZK.WP.EP
oder gleichwertig

Fabrikat: '.........'
Typ: '.........'
Menge: 5,000 Stk

**13.03.2 FORTLOX Key Hybrid (Aktiv, BLE, Single Wire).**
FORTLOX Key Hybrid (Aktiv, BLE, Single Wire).
Farbe Anthrazit.
Version mit zusätzlichem MIFARE DESFIRE EV3 (8k) RFID-Inlay
Artikel: SV-TRA.G2.ZB.H.GY.RF.DESFIRE8K
oder gleichwertig

Fabrikat: '.........'
Typ: '.........'
Menge: 5,000 Stk

#### Bereich 13.04 Handyöffnung

**13.04.1 AX Manager- AXM Software**
AX2Go 50 Option
Ermöglicht die gleichzeitige Verwendung von 50 mobilen Schlüsseln,
wiederverwend- und übertragbar,
zum Öffnen von berechtigten AX Schließungen
AX2Go App ist für die Betriebssysteme iOS und Android verfügbar
Kommunikation zwischen Smartphone und Schließung erfolgt über Bluetooth Low Energy
Schlüsselberechtigungen übertragen via E-Mail, SMS oder QR-Code aus der Verwaltungssoftware
Bis zu 15 Schließanalgen (AX2Go Schlüssel) auf einem Smartphone
Automatische Aktualisierung von mobilen Schlüsseln bei bestehender Internetverbindung
12 Monate Software Fee (AXM.AX2GO.50.SF) muss zusätzlich erworben werden

Artikel: AXM.AX2GO.50
oder gleichwertig

Fabrikat: '.........'
Typ: '.........'
Menge: 1,000 Stk

**13.04.2 AX Manager- AXM Lizenz**
Software Fee für AXM Plus
Updates inkl. Hauptversion,
Laufzeit 12 Monate

Artikel: AXM.PLUS.SF
oder gleichwertig

Fabrikat: '.........'
Typ: '.........'
Menge: 1,000 Stk

**13.04.3 AX Manager- AXM Software-Update und Support**
Software Fee für AX2Go 50 Option  - Jährliche Gebühr für Nutzung und Updates  - Endnutzervertrag nötig  - Laufzeit 12 Monate
Artikel: AXM.AX2GO.50.SF
oder gleichwertig

Fabrikat: '.........'
Typ: '.........'
Menge: 1,000 Stk

### Titel 14 Serviceverträge

**14.1 Software-Update und Support Jahr 1**
LSM Software-Update und Support für LSM Business/ Professional, Leistung gemäß Supportvereinbarung, Stand 01.03.2023
Mindestlaufzeit 12 Monate
Artikel: LSM.SV
oder gleichwertig

Fabrikat: '.........'
Typ: '.........'
Menge: 1,000 Stk

**14.2 Software-Update und Support Jahr 2**
LSM Software-Update und Support für LSM Business/ Professional, Leistung gemäß Supportvereinbarung, Stand 01.03.2023
Mindestlaufzeit 12 Monate
Artikel: LSM.SV
oder gleichwertig

Fabrikat: '.........'
Typ: '.........'
Menge: 1,000 Stk

**14.3 Software-Update und Support Jahr 3**
LSM Software-Update und Support für LSM Business/ Professional, Leistung gemäß Supportvereinbarung, Stand 01.03.2023
Mindestlaufzeit 12 Monate
Artikel: LSM.SV
oder gleichwertig

Fabrikat: '.........'
Typ: '.........'
Menge: 1,000 Stk

**14.4 Software-Update und Support Jahr 4**
LSM Software-Update und Support für LSM Business/ Professional, Leistung gemäß Supportvereinbarung, Stand 01.03.2023
Mindestlaufzeit 12 Monate
Artikel: LSM.SV
oder gleichwertig

Fabrikat: '.........'
Typ: '.........'
Menge: 1,000 Stk

**14.5 Wartungsvertrag für Elektronikzylinder Jahr 1**
Wartungsvertrag für bis zu 1.300 Elektronikzylinder.
Menge: 1,000 Stk

**14.6 Wartungsvertrag für Elektronikzylinder Jahr 2**
Wartungsvertrag für bis zu 1.300 Elektronikzylinder
Menge: 1,000 Stk

**14.7 Wartungsvertrag für Elektronikzylinder Jahr 3**
Wartungsvertrag für bis zu 1.300 Elektronikzylinder
Menge: 1,000 Stk

**14.8 Wartungsvertrag für Elektronikzylinder Jahr 4**
Wartungsvertrag für bis zu 1.300 Elektronikzylinder
Menge: 1,000 Stk
